# Refuerzo de albañilería con revoques armados de bajo espesor, sistema FRCM con Mapegrid B250 y mortero Planitop HDM Restauro

- Propiedad del archivo: CONSTRUNARIO
- Formato: FIEBDC-3/2012
- Programa: Construnario Versión 3.51
- Fecha de los precios: 11/11/2021
- Divisa: EUR
- Código: mapei-spain- (07/03/2022)

**UIBMPHDMRESTB250** m2 Refuerzo de albañilería con revoques armados de bajo espesor, sistema FRCM con Mapegrid B250 y mortero Planitop HDM Restauro
Refuerzo de muros, bóvedas y elementos de albañilería o mampostería mediante aplicación de dos capas de 5mm de espesor por capa aplicadas fresco sobre fresco, de mortero bicomponente premezclado, de elevada ductilidad, de color claro, compuesto por cal hidráulica (NHL) y Eco-Puzolana, arenas naturales, aditivos especiales y polímeros sintéticos en dispersión acuosa Planitop HDM Restauro de Mapei, conforme a los requisitos de la norma europea EN 998-2, como mortero de albañilería de tipo M15 y según la EN 998-1 como mortero de tipo GP categoría CS IV, al alcanzar una resistencia mecánica a compresión > 15 N/mm² (EN 1015-11), interponiendo entre capa y capa de mortero la malla estructural de fibra de basalto pre-aprestada Mapegrid B 250 de Mapei, con paso de malla 6x6 mm y 250 g/m2, módulo elástico 89 GPa, resistencia a la tracción de 60 kN/m y alargamiento a rotura de 1,8%, procurando una superposición longitudinal de las bandas consecutivas de unos 10 cm.

| Código | Ud | Descripción | Rendimiento | Precio | Importe |
|---|---|---|---|---|---|
| PIBM2038125_203825 | kg | Mortero bicomponente, cal hidráulica y Eco-Puzolana, A 25kg + B 5kg, Planitop HDM Restauro, ref. 2038125+2038205 (material) | 19.000 | 2.24 | 42.56 |
| PIBM7328050 | m | Malla fibra basalto preimpreg. p/refuer. estruct., 50m x 1m, Mapegrid B 250, ref. 7328050 (material) | 1.100 | 32.64 | 35.90 |
| OGEN003 | h | Oficial 1ª (mano de obra) | 0.400 | 18.43 | 7.37 |
| OGEN006 | h | Peón especialista (mano de obra) | 0.400 | 16.77 | 6.71 |
|  |  | Costes directos |  |  | 92.54 |

## Recursos

**PIBM2038125_203825** kg Mortero bicomponente, cal hidráulica y Eco-Puzolana, A 25kg + B 5kg, Planitop HDM Restauro, ref. 2038125+2038205
Mortero premezclado, bicomponente, de elevada ductilidad, a base de cal hidráulica (NHL) y Eco-Puzolana, de color claro, especialmente indicado para el refuerzo estructural armado de soportes de albañilería, y para la regularización de soportes de piedra, ladrillos y tufo, componente A en saco de 25 kg y componente B en saco de 5 kg, Planitop HDM Restauro de Mapei ref.2038125+2038205 CONSUMO: 1,9 kg/m² por mm de espesor. APLICACIÓN: llana metálica lisa o proyección.

**PIBM7328050** m Malla fibra basalto preimpreg. p/refuer. estruct., 50m x 1m, Mapegrid B 250, ref. 7328050
Malla de fibra de basalto preimpregnada, álcali-resistente, para el refuerzo estructural armado de la obra de mampostería de piedra, ladrillo y hormigón. Mapegrid B 250 de Mapei ref.7328050
