# Cosido de albañilería mediante barras de fibra de vidrio Maperod G

- Propiedad del archivo: CONSTRUNARIO
- Formato: FIEBDC-3/2012
- Programa: Construnario Versión 3.51
- Fecha de los precios: 11/11/2021
- Divisa: EUR
- Código: mapei-spain- (07/03/2022)

**UIBMMAPERODGVESF** m Cosido de albañilería mediante barras de fibra de vidrio Maperod G
Cosido de albañilería mediante barras pultrusas de fibra de vidrio, preimpregnadas con viniléster epoxi modificado, de diámetro nominal 9,53 mm, con un módulo elástico de 40,8 GPa y resistencia a tracción de 760 N/mm2, Maperod G de Mapei, insertándolas en perforaciones realizadas con taladro mecánico (eliminar el polvo y las partículas incoherentes del interior del agujero mediante aire comprimido), tratadas con el imprimador epoxídico MapeWrap Primer 1 de Mapei y rellenadas con fijación química a base de una mezcla de resinas de viniléster sin estireno Mapefix VE SF de Mapei, certificada según las normativas Europeas ETA opción 1 (fijación en hormigón en zona traccionada y comprimida), ETA rebar (fijación de armadura adicional), ETA seismic performance C1 (fijación en zona sísmica), así como en la de resistencia al fuego; introducir en el agujero las barras de fibra de vidrio mediante un movimiento rotatorio para evacuar el aire contenido, hasta que sobresalga la resina en exceso por el agujero mismo.

| Código | Ud | Descripción | Rendimiento | Precio | Importe |
|---|---|---|---|---|---|
| PIBM7324003 | kg | Imprimación epoxídica bicomponente, 2kg, MapeWrap Primer 1, ref. 7324003 (material) | 0.090 | 30.8 | 2.77 |
| PIBM1960091ES | u | Fijación química para cargas estructurales, 12ud x 300ml, Mapefix VE SF, ref. 1960091ES (material) | 0.500 | 15.23 | 7.62 |
| PIBM73W3010460 | m | Barra fibra vidrio impreg. c/viniléster epoxi modificado, L'=6m, DN'=9,53mm, Maperod G, ref. 73W3010460 (material) | 1.000 | 11.29 | 11.29 |
| OGEN003 | h | Oficial 1ª (mano de obra) | 0.200 | 18.43 | 3.69 |
| OGEN006 | h | Peón especialista (mano de obra) | 0.200 | 16.77 | 3.35 |
| MGEN013 | h | Taladradora mecánica (maquinaria) | 0.030 | 5.09 | 0.15 |
|  |  | Costes directos |  |  | 28.87 |

## Recursos

**PIBM7324003** kg Imprimación epoxídica bicomponente, 2kg, MapeWrap Primer 1, ref. 7324003
Imprimación epoxídica bicomponente específica para el sistema MapeWrap, MapeWrap Primer 1 de Mapei, ref.7324003 CONSUMO: 250-300 g/m². APLICACIÓN: brocha o rodillo.

**PIBM1960091ES** u Fijación química para cargas estructurales, 12ud x 300ml, Mapefix VE SF, ref. 1960091ES
Fijación química para cargas estructurales y barras de refuerzo a base de resina de viniléster híbrida sin estireno. Certificado para barras roscadas, hierros de anclaje y cargas sísmicas C1. Mapefix VE SF de Mapei ref.1960091ES COLOR: gris. CONSUMO: en función del volumen a rellenar. APLICACIÓN: pistola.

**PIBM73W3010460** m Barra fibra vidrio impreg. c/viniléster epoxi modificado, L'=6m, DN'=9,53mm, Maperod G, ref. 73W3010460
Barra pultrusa de fibra de vidrio, preimpregnadas con viniléster epoxi modificado, (módulo elástico 40.800 N/mm2), de 6 m de longitud y un diámetro nominal de 9,53 mm, para el refuerzo estructural de elementos de hormigón y albañilería dañada, Maperod G de Mapei ref.73W3010460
