# Conexiones estructurales transversales con MapeWrap B Fiocco

- Propiedad del archivo: CONSTRUNARIO
- Formato: FIEBDC-3/2012
- Programa: Construnario Versión 3.51
- Fecha de los precios: 11/11/2021
- Divisa: EUR
- Código: mapei-spain- (07/03/2022)

**UIBMMAPWRAPBFIOC** u Conexiones estructurales transversales con MapeWrap B Fiocco
Conexión estructural o anclaje sobre soporte de fábrica, piedra u hormigón, mediante cuerda de fibras de basalto unidireccionales alojadas en una red protectora, resistentes a los hidroxilos alcalinos del hormigón y a la corrosión por cloruros, de diámetro 8 mm, y con una resistencia a tracción de 3.101 N/mm2, MapeWrap B Fiocco de Mapei. A impregnar en su extremo con resina epoxídica superfluida Mapewrap 21 de Mapei, y saturar con arena de cuarzo tipo Quarzo 1,2 de Mapei, para introducir, una vez seca la resina, en el agujero practicado sobre el soporte (paredes del agujero previamente imprimadas con la imprimación epoxídica MapeWrap Primer 1 de Mapei), después de inyectar en la perforación la fijación química a base de resina de viniléster híbrida sin estireno Mapefix VE SF de Mapei (producto variable en función del tipo de agujero y soporte). Abrir en abanico las fibras de la cuerda no insertada sobre el refuerzo aplicado previamente, y fijarlas mediante los estucos epoxídicos de consistencia tixotrópica MapeWrap 11 o Mapewrap 12. Espolvorear la porción deshilachada ya fijada hasta saturación con arena de Quarzo 1,2 seca.

| Código | Ud | Descripción | Rendimiento | Precio | Importe |
|---|---|---|---|---|---|
| PIBMMWRPBFIOCCO | m | Cuerda fibra basalto, resistencia tracción 3.101 N/mm2, d'=8mm, rollo 10m, MapeWrap B Fiocco (material) | 0.500 | 14.8 | 7.40 |
| PIBM7324003 | kg | Imprimación epoxídica bicomponente, 2kg, MapeWrap Primer 1, ref. 7324003 (material) | 0.030 | 30.8 | 0.92 |
| PIBM7322006 | kg | Resina epoxídica, bicomponente, superfluida, 5kg, Mapewrap 21, ref. 7322006 (material) | 0.030 | 33 | 0.99 |
| PIBM7321107 | kg | Estuco epoxídico bicomponente c/tiempo fraguado norm., 6kg, MapeWrap 11, ref. 7321107 (material) | 0.410 | 19.8 | 8.12 |
| PIBM238725 | kg | Arena de cuarzo p/utilizar como carga y/o espolvoreo, p/sistemas epoxídicos, 25kg, Quarzo 1,2, ref. 238725 (material) | 0.030 | 0.82 | 0.02 |
| PIBM1960091ES | u | Fijación química para cargas estructurales, 12ud x 300ml, Mapefix VE SF, ref. 1960091ES (material) | 0.150 | 15.23 | 2.28 |
| OGEN003 | h | Oficial 1ª (mano de obra) | 0.250 | 18.43 | 4.61 |
| OGEN006 | h | Peón especialista (mano de obra) | 0.250 | 16.77 | 4.19 |
|  |  | Costes directos |  |  | 28.53 |

## Recursos

**PIBMMWRPBFIOCCO** m Cuerda fibra basalto, resistencia tracción 3.101 N/mm2, d'=8mm, rollo 10m, MapeWrap B Fiocco
Cuerda de fibra de basalto de módulo elástico 87.000 N/mm2, resistencia a tracción 3.101 N/mm2 y 8 mm de diámetro, rollo de 10m, MapeWrap B Fiocco de Mapei

**PIBM7324003** kg Imprimación epoxídica bicomponente, 2kg, MapeWrap Primer 1, ref. 7324003
Imprimación epoxídica bicomponente específica para el sistema MapeWrap, MapeWrap Primer 1 de Mapei, ref.7324003 CONSUMO: 250-300 g/m². APLICACIÓN: brocha o rodillo.

**PIBM7322006** kg Resina epoxídica, bicomponente, superfluida, 5kg, Mapewrap 21, ref. 7322006
Resina epoxídica, bicomponente, superfluida, para la impregnación con el "sistema húmedo" de Mapewrap. Mapewrap 21 de Mapei, ref. 7322006 CONSUMO: en función del tipo de tejido y de la anchura. APLICACIÓN: manualmente o con máquina impregnadora.

**PIBM7321107** kg Estuco epoxídico bicomponente c/tiempo fraguado norm., 6kg, MapeWrap 11, ref. 7321107
Estuco epoxídico bicomponente con tiempo de fraguado normal, de consistencia tixotrópica, para la regularización de las superficies de hormigón. MapeWrap 11 de Mapei ref.7321107 CONSUMO: 1,55 kg/m² por mm de espesor. APLICACIÓN: llana plana o dentada.

**PIBM238725** kg Arena de cuarzo p/utilizar como carga y/o espolvoreo, p/sistemas epoxídicos, 25kg, Quarzo 1,2, ref. 238725
Arena cuarzo p/utilizar como carga y/o espolvoreo p/sistemas epoxídicos, 25kg, Quarzo 1,2, ref.238725

**PIBM1960091ES** u Fijación química para cargas estructurales, 12ud x 300ml, Mapefix VE SF, ref. 1960091ES
Fijación química para cargas estructurales y barras de refuerzo a base de resina de viniléster híbrida sin estireno. Certificado para barras roscadas, hierros de anclaje y cargas sísmicas C1. Mapefix VE SF de Mapei ref.1960091ES COLOR: gris. CONSUMO: en función del volumen a rellenar. APLICACIÓN: pistola.
