# Cosido con inyección de lechada en el interior de tubos de fibra de carbono Carbotube

- Propiedad del archivo: CONSTRUNARIO
- Formato: FIEBDC-3/2012
- Programa: Construnario Versión 3.51
- Fecha de los precios: 11/11/2021
- Divisa: EUR
- Código: mapei-spain- (07/03/2022)

**UIBMCARBOTUBEMAI** u Cosido con inyección de lechada en el interior de tubos de fibra de carbono Carbotube
Cosidos armados realizados mediante la inyección de lechada fluida en el interior de tubos pultrusos de fibras de carbono, preimpregnados con una resina epoxídica, con una resistencia a tracción de 3100 N/mm2, Carbotube de Mapei, de diámetro exterior 10 mm y interior 8 mm, usados en combinación con los Inyector Ø23 de Mapei, para crear o mejorar la conexión entre los muros de esquina o entre los muros en T, evitando su desplome. Según el siguiente procedimiento: -Realizar perforaciones, de acuerdo con el esquema elegido en la fase de proyecto, de diámetro 24 mm (para alojar las “armaduras” y la posterior inyección) perpendiculares al muro o ligeramente inclinados (es aconsejable una inclinación de 5° para facilit -Eliminar con aire comprimido todo el material no cohesionado presente en toda la longitud del interior de las perforaciones. -Rellenar las juntas de la albañilería con un mortero de características físicomecánicas similares al existente, tipo Mape-Antique Allettamento de Mapei. -Lavar con agua a baja presión la superficie interior del agujero. -Retirar la película protectora (peel-ply) del Carbotube. -Colocar el Inyector Ø23 mm provisto de una válvula antirretorno en un extremo del Carbotube e insertar el Carbotube dentro de las perforaciones realizadas. -Fijar el Inyector Ø23 mm de tal modo que permita, gracias a su forma, la salida de aire durante la inyección. -Preparar la lechada con el aglomerante hidráulico con cargas, resistente a las sales, exento de cemento a base de cal y Eco-Puzolana, arenas naturales ultrafinas y aditivos especiales, con una fluidez de la mezcla <30 s ( inicial y después de 60 min., se -Retirar los Inyector Ø23 mm y Rellenar los agujeros con Mape-Antique Allettamento. (Ajustar el rendimiento a las características específicas del muro o elemento a consolidar) Aplicación y preparación del soporte según se especifica en la ficha técnica de los productos.

| Código | Ud | Descripción | Rendimiento | Precio | Importe |
|---|---|---|---|---|---|
| PIBM7339920 | u | Tubos pultrusos de fibras de carbono para cosidos mediante inyección, Carbotube, ref. 7339920 (material) | 0.500 | 51 | 25.50 |
| PIBM2AL345025 | kg | Mortero albañilería resistente sales, 25kg, Mape-Antique Allettamento, ref. 2AL345025 (color tufo) (material) | 0.100 | 0.66 | 0.07 |
| PIBM181120 | kg | Aglomerante hidráulico base cal y Eco-Puzolana, fluido, resistente sales, 20kg, Mape-Antique I, ref. 181120 (material) | 2.180 | 1.26 | 2.75 |
| OGEN003 | h | Oficial 1ª (mano de obra) | 0.400 | 18.43 | 7.37 |
| OGEN006 | h | Peón especialista (mano de obra) | 0.400 | 16.77 | 6.71 |
| MGEN013 | h | Taladradora mecánica (maquinaria) | 0.100 | 5.09 | 0.51 |
| MGEN035 | h | Equipo de inyección de lechada (maquinaria) | 0.100 | 26.34 | 2.63 |
|  |  | Costes directos |  |  | 45.54 |

## Recursos

**PIBM7339920** u Tubos pultrusos de fibras de carbono para cosidos mediante inyección, Carbotube, ref. 7339920
Tubos pultrusos de fibras de carbono para cosidos armados mediante inyección, preimpregnados con una resina epoxídica, de diámetro exterior 10 mm e interior 8 mm, usados en combinación con los Inyector Ø23 de Mapei. Cajas de 10 tubos de 2m, Carbotube de Mapei, ref.7339920

**PIBM2AL345025** kg Mortero albañilería resistente sales, 25kg, Mape-Antique Allettamento, ref. 2AL345025 (color tufo)
Mortero de albañilería resistente a las sales, a base de cal hidráulica natural y Eco-Puzolana, para el retacado de juntas y para recibir ladrillo, piedra o tufo en muros de albañilería "cara vista". Mape-Antique Allettamento de Mapei, ref.2AL345025(color tufo) COLORES DISPONIBLES: tufo, marfil, crema, tórtora, gris, rosa y barro. CONSUMO: 16,5 kg/m² (por cm de espesor). APLICACIÓN: a paleta.

**PIBM181120** kg Aglomerante hidráulico base cal y Eco-Puzolana, fluido, resistente sales, 20kg, Mape-Antique I, ref. 181120
Aglomerante hidráulico filerizado, superfluido y resistente a las sales a base de cal y Eco-Puzolana para la consolidación mediante inyección, de estructuras de piedra, ladrillo y tufo, Mape-Antique I de Mapei ref.181120 CONSUMO: aprox. 1,40 kg/dm³ (de cavidad a rellenar). APLICACIÓN: inyección o por colada.
