# Planitop HPC Floor: refuerzo de forjados planos mixtos con capa colaborante de bajo espesor

- Propiedad del archivo: CONSTRUNARIO
- Formato: FIEBDC-3/2012
- Programa: Construnario Versión 3.51
- Fecha de los precios: 11/11/2021
- Divisa: EUR
- Código: mapei-spain- (07/03/2022)

**UIBMPLNTPHPCFLRA** m2 Planitop HPC Floor: refuerzo de forjados planos mixtos con capa colaborante de bajo espesor
Refuerzo de forjados planos mixtos con capa colaborante de bajo espesor, mediante el sistema Planitop HPC Floor de Mapei, en un espesor de 25 mm (espesores admisibles de 1 a 4 cm) sin armadura, mediante la ejecución de una capa colaborante por vertido de mortero cementoso de elevadísima fluidez y altísimas prestaciones mecánicas (después de 28 días, resistencia a compresión'= 130 Mpa, resistencia a tracción'= 8,5 Mpa y módulo de elasticidad a compresión'= 38 GPa), con retracción compensada, fibrorreforzado y con elevada ductilidad, Planitop HPC Floor de Mapei, conforme a la norma EN 1504-3 para morteros estructurales de clase R4 y los requisitos mínimos de la EN 1504-6. Previamente al vertido, realizar las siguientes operaciones: - Insertar barras corrugadas de armadura tradicional B450C como conexión al muro perimetral, dispuestas paralelamente a las viguetas y ancladas, dentro de las perforaciones realizadas previamente, con la fijación química a base de resina de viniléster híb - Soldar conexiones a lo largo del trasdós de las vigas metálicas (previo lijado y retirada de polvo generado) por medio de barras de armadura de dimensiones debidamente definidas en obra. - Aplicar a brocha, a lo largo de cada una de las vigas de acero, una capa de resina epoxídica Eporip de Mapei y espolvorear seguidamente arena de Quarzo 1,2 de Mapei seca, con el fin de dar rugosidad a la superficie de interfaz con el refuerzo posterior. - Consolidación del trasdós de las superficies de ladrillo mediante el uso de Primer 3296 de Mapei, imprimador acrílico en dispersión acuosa de elevada penetración con propiedades consolidantes, diluido con agua en una proporción 1:1. Aplicación y preparación del soporte (no incluida) según se especifica en las fichas técnicas de los productos.

| Código | Ud | Descripción | Rendimiento | Precio | Importe |
|---|---|---|---|---|---|
| PIBM253110 | kg | Imprimador acrílico en dispersión acuosa, consolidante y antipolvo, 10kg, Primer 3296, ref. 253110 (material) | 0.300 | 9.77 | 2.93 |
| PIBM2234325 | kg | Mortero cementoso p/refuerzo del trasdós de forjados, 25kg, Planitop HPC Floor, ref. 2234325 (material) | 52.500 | 2.04 | 107.10 |
| PIBM1960091ES | u | Fijación química para cargas estructurales, 12ud x 300ml, Mapefix VE SF, ref. 1960091ES (material) | 0.150 | 15.23 | 2.28 |
| PIBM152110_153110 | kg | Adhesivo epoxídico bicomponente, conjunto 10kg, Eporip, ref. 152110+153110 (material) | 0.100 | 22 | 2.20 |
| PIBM238725 | kg | Arena de cuarzo p/utilizar como carga y/o espolvoreo, p/sistemas epoxídicos, 25kg, Quarzo 1,2, ref. 238725 (material) | 0.500 | 0.82 | 0.41 |
| PIBMB450C | kg | Ferralla elaborada en taller industrial c/acero en barras corrugadas, UNE-EN 10080 B 450 C, varios diámetros (material) | 1.000 | 0.81 | 0.81 |
| OGEN003 | h | Oficial 1ª (mano de obra) | 0.500 | 18.43 | 9.22 |
| OGEN006 | h | Peón especialista (mano de obra) | 0.500 | 16.77 | 8.39 |
| MGEN013 | h | Taladradora mecánica (maquinaria) | 0.030 | 5.09 | 0.15 |
|  |  | Costes directos |  |  | 133.49 |

## Recursos

**PIBM253110** kg Imprimador acrílico en dispersión acuosa, consolidante y antipolvo, 10kg, Primer 3296, ref. 253110
Imprimador acrílico en dispersión acuosa, de fuerte penetración, consolidante y antipolvo, para recrecidos. Primer 3296 de Mapei ref.253110 CONSUMO: 0,1-0,5 kg/m². APLICACIÓN: brocha, rodillo o regadera.

**PIBM2234325** kg Mortero cementoso p/refuerzo del trasdós de forjados, 25kg, Planitop HPC Floor, ref. 2234325
Mortero cementoso de elevadísima fluidez y altísimas prestaciones mecánicas, de retracción compensada, fibrorreforzado y con elevada ductilidad, para el refuerzo del trasdós de forjados. Planitop HPC Floor de Mapei ref.2234325 CONSUMO: aprox. 21 kg/m² por cm de espesor. APLICACIÓN: mediante vertido.

**PIBM1960091ES** u Fijación química para cargas estructurales, 12ud x 300ml, Mapefix VE SF, ref. 1960091ES
Fijación química para cargas estructurales y barras de refuerzo a base de resina de viniléster híbrida sin estireno. Certificado para barras roscadas, hierros de anclaje y cargas sísmicas C1. Mapefix VE SF de Mapei ref.1960091ES COLOR: gris. CONSUMO: en función del volumen a rellenar. APLICACIÓN: pistola.

**PIBM152110_153110** kg Adhesivo epoxídico bicomponente, conjunto 10kg, Eporip, ref. 152110+153110
Adhesivo epoxídico, bicomponente para usar como puente de unión en juntas de hormigonado y para el sellado de fisuras estáticas en soleras, Eporip de Mapei ref.152110+153110 CONSUMO: 1,35 kg/l de cavidad a rellenar. APLICACIÓN: brocha, llana o por colada.

**PIBM238725** kg Arena de cuarzo p/utilizar como carga y/o espolvoreo, p/sistemas epoxídicos, 25kg, Quarzo 1,2, ref. 238725
Arena cuarzo p/utilizar como carga y/o espolvoreo p/sistemas epoxídicos, 25kg, Quarzo 1,2, ref.238725

**PIBMB450C** kg Ferralla elaborada en taller industrial c/acero en barras corrugadas, UNE-EN 10080 B 450 C, varios diámetros
Ferralla elaborada en taller industrial con acero en barras corrugadas, UNE-EN 10080 B 450 C, de varios diámetros.
