# Refuerzo de elementos estructurales de madera mediante barras de fibra de carbono Maperod C

- Propiedad del archivo: CONSTRUNARIO
- Formato: FIEBDC-3/2012
- Programa: Construnario Versión 3.51
- Fecha de los precios: 11/11/2021
- Divisa: EUR
- Código: mapei-spain- (07/03/2022)

**UIBMMAPEWOODRODC** m Refuerzo de elementos estructurales de madera mediante barras de fibra de carbono Maperod C
Reconstrucción de cabezas de vigas dañadas y de elementos estructurales de madera mediante la unión entre la nueva cabeza y la viga antigua con barras pultrusas de fibra de carbono de diámetro nominal 9,7 mm, con una resistencia a tracción de 2000 N/mm2, Maperod C de Mapei, fijadas con el adhesivo epoxídico tixotrópico Mapewood Paste 140, siguiendo el siguiente procedimiento: - Practicar en las zonas laterales de los elementos de madera cajeados de las dimensiones adecuadas. - Imprimar la superficie interna del cajeado mediante el imprimador epoxídico y bicomponente en dispersión acuosa Mapewood Primer 100 de Mapei. - Aplicar el adhesivo epoxídico de consistencia tixotrópica Mapewood Paste 140 en el interior del cajeado hasta saturarlo en todo su volumen. - Insertar las barras de fibra de carbono Maperod C en los cajeados. - Eliminar la resina sobrante y espolvorear la superficie de la resina de la entalladura del cajeado con arena de cuarzo seca de Quarzo 1,2, para el posterior barnizado de un color similar al tipo de madera. Como alternativa, sobre la resina fresca, aplic Aplicación y preparación del soporte según se especifica en las fichas técnicas de los productos.

| Código | Ud | Descripción | Rendimiento | Precio | Importe |
|---|---|---|---|---|---|
| PIBM259701_259801 | kg | Imprimación epoxídica consistencia fluida, 1kg, Mapewood Primer 100, ref. 259701+259801 (material) | 0.040 | 39.6 | 1.58 |
| PIBM259403_259503 | kg | Adhesivo epoxídico consistencia tixotrópica, 3kg, Mapewood Paste 140, ref. 259403+259503 (material) | 2.000 | 16.5 | 33.00 |
| PIBM73W2030420 | m | Barra fibra carbono impreg. c/resina epoxídica, L'=2m, DN'=9,7mm, Maperod C, ref. 73W2030420 (material) | 4.000 | 56.01 | 224.04 |
| PIBM238725 | kg | Arena de cuarzo p/utilizar como carga y/o espolvoreo, p/sistemas epoxídicos, 25kg, Quarzo 1,2, ref. 238725 (material) | 0.500 | 0.82 | 0.41 |
| OGEN003 | h | Oficial 1ª (mano de obra) | 1.500 | 18.43 | 27.65 |
| OGEN006 | h | Peón especialista (mano de obra) | 1.500 | 16.77 | 25.16 |
|  |  | Costes directos |  |  | 311.84 |

## Recursos

**PIBM259701_259801** kg Imprimación epoxídica consistencia fluida, 1kg, Mapewood Primer 100, ref. 259701+259801
Imprimación epoxídica de consistencia fluida, en dispersión acuosa, para la consolidación e imprimación de estructuras de madera. Mapewood Primer 100 de Mapei ref.259701+259801 CONSUMO: aproximadamente 150 g/m². APLICACIÓN: brocha o rodillo.

**PIBM259403_259503** kg Adhesivo epoxídico consistencia tixotrópica, 3kg, Mapewood Paste 140, ref. 259403+259503
Adhesivo epoxídico de consistencia tixotrópica, para la restauración de elementos estructurales de madera. Mapewood Paste 140 de Mapei ref.259403+259503 CONSUMO: 1,59 kg/dm³ (de espacio a rellenar). APLICACIÓN: llana o mediante inyección con extrusor adecuado.

**PIBM73W2030420** m Barra fibra carbono impreg. c/resina epoxídica, L'=2m, DN'=9,7mm, Maperod C, ref. 73W2030420
Barra pultrusa de fibra de carbono, preimpregnadas con resina epoxídica, (módulo elástico 155.000 N/mm2), de 2 m de longitud y un diámetro nominal de 9,7 mm, para el refuerzo estructural de elementos de hormigón y albañilería dañada, Maperod C de Mapei ref.73W2030420

**PIBM238725** kg Arena de cuarzo p/utilizar como carga y/o espolvoreo, p/sistemas epoxídicos, 25kg, Quarzo 1,2, ref. 238725
Arena cuarzo p/utilizar como carga y/o espolvoreo p/sistemas epoxídicos, 25kg, Quarzo 1,2, ref.238725
