# Protección de armaduras con Mapefer 1K

- Propiedad del archivo: CONSTRUNARIO
- Formato: FIEBDC-3/2012
- Programa: Construnario Versión 3.51
- Fecha de los precios: 11/11/2021
- Divisa: EUR
- Código: mapei-spain- (07/03/2022)

**UIBMPASMAPEFER1K** m2 Protección de armaduras con Mapefer 1K
Tratamiento protector realcalinizante de los hierros de armadura, previa operación de demolición de la capa de recubrimiento de las armaduras y eliminación del óxido mediante chorreo de arena o limpieza mecánica, consistente en la aplicación a brocha, de dos capas de mortero cementoso anticorrosivo monocomponente Mapefer 1K de Mapei, adecuado para restituir el pH por encima de 12, nivel mínimo para garantizar la no corrosión del hierro. Mapefer 1K satisface los principios definidos en la norma EN 1504-9 y cumple los requisitos mínimos señalados por la EN 1504-7. Después del endurecimiento, es resistente a la niebla salina, según la normativa EN 15183, e impermeable al agua y a los gases agresivos presentes en la atmósfera. La aplicación del producto debe realizarse con brocha, en dos capas, con un espesor total no inferior a los 2 mm.

| Código | Ud | Descripción | Rendimiento | Precio | Importe |
|---|---|---|---|---|---|
| PIBM276605A | kg | Mortero cementoso anticorrosivo, monocomp., caja con 4 sacos de 5 kg, Mapefer 1K, ref. 276605A (material) | 1.000 | 4.08 | 4.08 |
| OGEN006 | h | Peón especialista (mano de obra) | 0.123 | 16.77 | 2.06 |
|  |  | Costes directos |  |  | 6.14 |

## Recursos

**PIBM276605A** kg Mortero cementoso anticorrosivo, monocomp., caja con 4 sacos de 5 kg, Mapefer 1K, ref. 276605A
Mortero cementoso monocomponente anticorrosivo para las armaduras de hierro, Mapefer 1K de Mapei ref.276605A CONSUMO: 100 g/m para un redondo de diámetro 8 mm (2 mm de producto aplicado). APLICACIÓN: brocha.
