# Protección de armaduras con Mapefer 1K y recuperación de volumen con Mapegrout T40

- Propiedad del archivo: CONSTRUNARIO
- Formato: FIEBDC-3/2012
- Programa: Construnario Versión 3.51
- Fecha de los precios: 11/11/2021
- Divisa: EUR
- Código: mapei-spain- (07/03/2022)

**UIBMMAPFR1KMGT40** m2 Protección de armaduras con Mapefer 1K y recuperación de volumen con Mapegrout T40
Restauración del recubrimiento de la armadura y recuperación de volúmenes de hormigón mediante la aplicación sobre los hierros de la armadura, completamente limpios de óxido, de mortero cementoso anticorrosivo monocomponente, con pH > 12,5, Mapefer 1K de Mapei (cumple los requisitos mínimos señalados por la EN 1504-7); la aplicación del producto debe realizarse con brocha, en dos capas, con un espesor total no inferior a los 2 mm. Reconstrucción volumétrica del hormigón mediante la aplicación, sobre soporte acusadamente rugoso y saturado de agua, del mortero tixotrópico fibrorreforzado de retracción compensada y con una resistencia a compresión a los 28 días > 40 MPa y una resistencia a flexión a los 28 días > 7 MPa, Mapegrout T40 de Mapei, conforme a los requisitos mínimos señalados por la EN 1504-3 para los morteros estructurales de clase R3; aplicación mediante llana, paleta o por proyección con una máquina de revocar adecuada, en un espesor máximo aplicable por capa de 30-35 mm. Rendimiento calculado para un espesor medio de 20 mm. Aplicación y preparación del soporte según se especifica en la ficha técnica de los productos.

| Código | Ud | Descripción | Rendimiento | Precio | Importe |
|---|---|---|---|---|---|
| PIBM276605A | kg | Mortero cementoso anticorrosivo, monocomp., caja con 4 sacos de 5 kg, Mapefer 1K, ref. 276605A (material) | 1.000 | 4.08 | 4.08 |
| PIBM134625 | kg | Mortero tixotrópico fibrorreforzado, 25kg., Mapegrout T40, ref. 134625 (material) | 37.000 | 0.78 | 28.86 |
| OGEN003 | h | Oficial 1ª (mano de obra) | 0.300 | 18.43 | 5.53 |
| OGEN006 | h | Peón especialista (mano de obra) | 0.300 | 16.77 | 5.03 |
|  |  | Costes directos |  |  | 43.50 |

## Recursos

**PIBM276605A** kg Mortero cementoso anticorrosivo, monocomp., caja con 4 sacos de 5 kg, Mapefer 1K, ref. 276605A
Mortero cementoso monocomponente anticorrosivo para las armaduras de hierro, Mapefer 1K de Mapei ref.276605A CONSUMO: 100 g/m para un redondo de diámetro 8 mm (2 mm de producto aplicado). APLICACIÓN: brocha.

**PIBM134625** kg Mortero tixotrópico fibrorreforzado, 25kg., Mapegrout T40, ref. 134625
Mortero tixotrópico fibrorreforzado de retracción compensada, de resistencia media (40 MPa), para la restauración del hormigón, Mapegrout T40 de Mapei ref.134625 CONSUMO: aprox. 18,5 kg/m² por cm de espesor. APLICACIÓN: llana, paleta o proyección a máquina.
