# Protección de armaduras con Mapefer 1K y recuperación de volumen con Planitop Rasa & Ripara

- Propiedad del archivo: CONSTRUNARIO
- Formato: FIEBDC-3/2012
- Programa: Construnario Versión 3.51
- Fecha de los precios: 11/11/2021
- Divisa: EUR
- Código: mapei-spain- (07/03/2022)

**UIBMMAPFR1KPRRR2** m2 Protección de armaduras con Mapefer 1K y recuperación de volumen con Planitop Rasa & Ripara
Restauración del recubrimiento de la armadura y recuperación de volúmenes de hormigón mediante la aplicación sobre los hierros de la armadura, completamente limpios de óxido, de mortero cementoso anticorrosivo monocomponente, con pH > 12,5, Mapefer 1K de Mapei (cumple los requisitos mínimos señalados por la EN 1504-7); la aplicación del producto debe realizarse con brocha, en dos capas, con un espesor total no inferior a los 2 mm. Reconstrucción volumétrica del hormigón mediante la aplicación, sobre soporte acusadamente rugoso y saturado de agua, de mortero cementoso tixotrópico de clase R2, reforzado con fibras, de fraguado rápido (aprox. 30 min) y retracción compensada Planitop Rasa & Ripara de Mapei, para la reparación y el enlucido del hormigón. El mortero responde a los principios definidos en la norma EN 1504-9, y a los requisitos mínimos de la norma EN 1504-3 para los morteros no estructurales de clase R2 y a los requisitos de la EN 1504-2 revestimiento (C) según los principios MC e IR. Aplicable en un espesor variable de entre 3 a 40 mm, en una sola capa. Rendimiento calculado con un espesor medio de 20 mm. Aplicación y preparación del soporte según se especifica en las fichas técnicas de los productos.

| Código | Ud | Descripción | Rendimiento | Precio | Importe |
|---|---|---|---|---|---|
| PIBM276605A | kg | Mortero cementoso anticorrosivo, monocomp., caja con 4 sacos de 5 kg, Mapefer 1K, ref. 276605A (material) | 1.000 | 4.08 | 4.08 |
| PIBM265325 | kg | Mortero cementoso, tixotróp., fibrorreforzado, frag. ráp., retrac. control., 25kg, Planitop Rasa & Ripara, ref. 265325 (material) | 30.000 | 1.08 | 32.40 |
| OGEN003 | h | Oficial 1ª (mano de obra) | 0.300 | 18.43 | 5.53 |
| OGEN006 | h | Peón especialista (mano de obra) | 0.300 | 16.77 | 5.03 |
|  |  | Costes directos |  |  | 47.04 |

## Recursos

**PIBM276605A** kg Mortero cementoso anticorrosivo, monocomp., caja con 4 sacos de 5 kg, Mapefer 1K, ref. 276605A
Mortero cementoso monocomponente anticorrosivo para las armaduras de hierro, Mapefer 1K de Mapei ref.276605A CONSUMO: 100 g/m para un redondo de diámetro 8 mm (2 mm de producto aplicado). APLICACIÓN: brocha.

**PIBM265325** kg Mortero cementoso, tixotróp., fibrorreforzado, frag. ráp., retrac. control., 25kg, Planitop Rasa & Ripara, ref. 265325
Mortero cementoso, tixotrópico, fibrorreforzado, de fraguado rápido, de retracción controlada, para la reparación y el enlucido del hormigón, aplicable en un espesor variable de entre 3 a 40 mm, en una sola capa, Planitop Rasa & Ripara de Mapei ref.265325 CONSUMO: aprox. 15 kg/m² por cm de espesor. APLICACIÓN: espátula o paleta.
