# Protección de armaduras con Mapefer 1K y reparación del hormigón con Mapegrout Rapido

- Propiedad del archivo: CONSTRUNARIO
- Formato: FIEBDC-3/2012
- Programa: Construnario Versión 3.51
- Fecha de los precios: 11/11/2021
- Divisa: EUR
- Código: mapei-spain- (07/03/2022)

**UIBMMAPFR1KMGRAP** m2 Protección de armaduras con Mapefer 1K y reparación del hormigón con Mapegrout Rapido
Restauración del recubrimiento de la armadura y reparación del hormigón mediante la aplicación sobre los hierros de la armadura, completamente limpios de óxido, de mortero cementoso anticorrosivo monocomponente, con pH > 12,5, Mapefer 1K de Mapei (cumple los requisitos mínimos señalados por la EN 1504-7); la aplicación del producto debe realizarse con brocha, en dos capas, con un espesor total no inferior a los 2 mm. Reparación del hormigón mediante la aplicación, sobre soporte rugoso y saturado de agua, de mortero monocomponente de retracción controlada, fibrorreforzado, de fraguado y endurecimiento rápidos, a base de conglomerantes hidráulicos especiales, áridos seleccionados, aditivos especiales y fibras sintéticas, Mapegrout Rapido de Mapei. El mortero responde a los requisitos mínimos indicados por la EN 1504-3 para los morteros estructurales de clase R3. La aplicación deberá realizarse mediante llana o paleta en un espesor de 2-2,5 cm por capa. Rendimiento calculado con un espesor medio de 20 mm. Aplicación y preparación del soporte según se especifica en las fichas técnicas de los productos.

| Código | Ud | Descripción | Rendimiento | Precio | Importe |
|---|---|---|---|---|---|
| PIBM276605A | kg | Mortero cementoso anticorrosivo, monocomp., caja con 4 sacos de 5 kg, Mapefer 1K, ref. 276605A (material) | 1.000 | 4.08 | 4.08 |
| PIBM137725 | kg | Mortero retracción compensada, fraguado y endurecimiento rápido, 25kg, Mapegrout Rápido, ref. 137725 (material) | 36.000 | 1.12 | 40.32 |
| OGEN003 | h | Oficial 1ª (mano de obra) | 0.300 | 18.43 | 5.53 |
| OGEN006 | h | Peón especialista (mano de obra) | 0.300 | 16.77 | 5.03 |
|  |  | Costes directos |  |  | 54.96 |

## Recursos

**PIBM276605A** kg Mortero cementoso anticorrosivo, monocomp., caja con 4 sacos de 5 kg, Mapefer 1K, ref. 276605A
Mortero cementoso monocomponente anticorrosivo para las armaduras de hierro, Mapefer 1K de Mapei ref.276605A CONSUMO: 100 g/m para un redondo de diámetro 8 mm (2 mm de producto aplicado). APLICACIÓN: brocha.

**PIBM137725** kg Mortero retracción compensada, fraguado y endurecimiento rápido, 25kg, Mapegrout Rápido, ref. 137725
Mortero de retracción compensada, fibrorreforzado, de fraguado y endurecimiento rápido para la restauración del hormigón. Mapegrout Rapido de Mapei ref.137725 CONSUMO: 18 kg/m² por cm de espesor. APLICACIÓN: llana lisa o paleta.
