# Protección de armaduras con Mapefer 1K y recuperación de volumen con Mapegrout T60

- Propiedad del archivo: CONSTRUNARIO
- Formato: FIEBDC-3/2012
- Programa: Construnario Versión 3.51
- Fecha de los precios: 11/11/2021
- Divisa: EUR
- Código: mapei-spain- (07/03/2022)

**UIBMMAPFR1KMGT60** m2 Protección de armaduras con Mapefer 1K y recuperación de volumen con Mapegrout T60
Restauración del recubrimiento de la armadura y recuperación de volúmenes de hormigón mediante la aplicación sobre los hierros de la armadura, completamente limpios de óxido, de mortero cementoso anticorrosivo monocomponente, con pH > 12,5, Mapefer 1K de Mapei (cumple los requisitos mínimos señalados por la EN 1504-7); la aplicación del producto debe realizarse con brocha, en dos capas, con un espesor total no inferior a los 2 mm. Reconstrucción volumétrica del hormigón mediante la aplicación, sobre soporte adecuadamente preparado, acusadamente rugoso (rugosidad no inferior a 5 mm) y saturado de agua, de mortero premezclado, tixotrópico, monocomponente, de base cementosa, compuesto por ligantes hidráulicos resistentes a los sulfatos, fibras sintéticas de poliacrilonitrilo, inhibidores orgánicos de corrosión, áridos seleccionados y aditivos especiales retenedores de agua, Mapegrout T60 de Mapei (cumple los requisitos mínimos señalados por la EN 1504-3 para los morteros estructurales de clase R4), en un espesor máximo aconsejado por capa de 10 cm (en techos en un espesor máximo aconsejado por capa de 2 cm), con una resistencia a compresión a los 28 días de 60 MPa y una resistencia a flexión a los 28 días de 8 MPa; la aplicación se deberá realizar mediante el método tradicional con paleta o bien con máquina de proyectar. Para reparaciones superiores a 3 cm, se deberá prever también la colocación de armadura de contraste. Rendimiento calculado con un espesor medio de 30 mm. Aplicación y preparación del soporte según se especifica en las fichas técnicas de los productos.

| Código | Ud | Descripción | Rendimiento | Precio | Importe |
|---|---|---|---|---|---|
| PIBM276605A | kg | Mortero cementoso anticorrosivo, monocomp., caja con 4 sacos de 5 kg, Mapefer 1K, ref. 276605A (material) | 1.000 | 4.08 | 4.08 |
| PIBM134825 | kg | Mortero tixotrópico fibrorreforzado, resistente sulfatos, 25kg., Mapegrout T60, ref. 134825 (material) | 55.500 | 1.22 | 67.71 |
| OGEN003 | h | Oficial 1ª (mano de obra) | 0.300 | 18.43 | 5.53 |
| OGEN006 | h | Peón especialista (mano de obra) | 0.300 | 16.77 | 5.03 |
|  |  | Costes directos |  |  | 82.35 |

## Recursos

**PIBM276605A** kg Mortero cementoso anticorrosivo, monocomp., caja con 4 sacos de 5 kg, Mapefer 1K, ref. 276605A
Mortero cementoso monocomponente anticorrosivo para las armaduras de hierro, Mapefer 1K de Mapei ref.276605A CONSUMO: 100 g/m para un redondo de diámetro 8 mm (2 mm de producto aplicado). APLICACIÓN: brocha.

**PIBM134825** kg Mortero tixotrópico fibrorreforzado, resistente sulfatos, 25kg., Mapegrout T60, ref. 134825
Mortero tixotrópico fibrorreforzado de retracción compensada resistente a los sulfatos para la reparación del hormigón, clasificación EN 1504-3 - mortero estructural de clase R4, Mapegrout T60 de Mapei ref.134825 CONSUMO: 18,5 kg/m² por cm de espesor. APLICACIÓN: llana, paleta o proyección a máquina.
