# Protección de armaduras con Mapefer 1K y recuperación de volumen con Mapegrout Tissotropico

- Propiedad del archivo: CONSTRUNARIO
- Formato: FIEBDC-3/2012
- Programa: Construnario Versión 3.51
- Fecha de los precios: 11/11/2021
- Divisa: EUR
- Código: mapei-spain- (07/03/2022)

**UIBMMAPFR1KMGTIS** m2 Protección de armaduras con Mapefer 1K y recuperación de volumen con Mapegrout Tissotropico
Restauración del recubrimiento de la armadura y recuperación de volúmenes de hormigón mediante la aplicación sobre los hierros de la armadura, completamente limpios de óxido, de mortero cementoso anticorrosivo monocomponente, con pH > 12,5, Mapefer 1K de Mapei (cumple los requisitos mínimos señalados por la EN 1504-7); la aplicación del producto debe realizarse con brocha, en dos capas, con un espesor total no inferior a los 2 mm. Reconstrucción volumétrica del hormigón mediante la aplicación de una o más capas (de un espesor máximo de 5 cm cada una) de mortero de retracción compensada, fibrorreforzado, de reactividad puzolánica, a base de cementos de alta resistencia, áridos seleccionados, aditivos especiales y resinas sintéticas, Mapegrout Tissotropico de Mapei, que cumple los requisitos mínimos necesarios de la EN 1504-3 para morteros estructurales de clase R4; el mortero deberá aplicarse sobre el soporte sano y compacto, oportunamente desbastado (rugosidades no inferiores a 5 mm) y previamente saturado con agua. Rendimiento calculado con un espesor medio de 30 mm. Aplicación y preparación del soporte según se especifica en las fichas técnicas de los productos.

| Código | Ud | Descripción | Rendimiento | Precio | Importe |
|---|---|---|---|---|---|
| PIBM276605A | kg | Mortero cementoso anticorrosivo, monocomp., caja con 4 sacos de 5 kg, Mapefer 1K, ref. 276605A (material) | 1.000 | 4.08 | 4.08 |
| PIBM137125 | kg | Mortero tixotrópico de retracción controlada, 25kg, Mapegrout Tissotropico, ref. 137125 (material) | 57.000 | 0.85 | 48.45 |
| OGEN003 | h | Oficial 1ª (mano de obra) | 0.300 | 18.43 | 5.53 |
| OGEN006 | h | Peón especialista (mano de obra) | 0.300 | 16.77 | 5.03 |
|  |  | Costes directos |  |  | 63.09 |

## Recursos

**PIBM276605A** kg Mortero cementoso anticorrosivo, monocomp., caja con 4 sacos de 5 kg, Mapefer 1K, ref. 276605A
Mortero cementoso monocomponente anticorrosivo para las armaduras de hierro, Mapefer 1K de Mapei ref.276605A CONSUMO: 100 g/m para un redondo de diámetro 8 mm (2 mm de producto aplicado). APLICACIÓN: brocha.

**PIBM137125** kg Mortero tixotrópico de retracción controlada, 25kg, Mapegrout Tissotropico, ref. 137125
Mortero de retracción controlada, de consistencia tixotrópica para la restauración del hormigón. Mapegrout Tissotropico de Mapei ref.137125 CONSUMO: 19 kg/m² por cm de espesor. APLICACIÓN: llana, paleta o proyección a máquina.
