# Protección de armaduras con Mapefer 1K y recuperación de volumen con Mapegrout Easy Flow

- Propiedad del archivo: CONSTRUNARIO
- Formato: FIEBDC-3/2012
- Programa: Construnario Versión 3.51
- Fecha de los precios: 11/11/2021
- Divisa: EUR
- Código: mapei-spain- (07/03/2022)

**UIBMMAPFR1KMGEFL** m2 Protección de armaduras con Mapefer 1K y recuperación de volumen con Mapegrout Easy Flow
Restauración del recubrimiento de la armadura y recuperación de volúmenes de hormigón mediante la aplicación sobre los hierros de la armadura, completamente limpios de óxido, de mortero cementoso anticorrosivo monocomponente, con pH > 12,5, Mapefer 1K de Mapei (cumple los requisitos mínimos señalados por la EN 1504-7); la aplicación del producto debe realizarse con brocha, en dos capas, con un espesor total no inferior a los 2 mm. Saturación con agua del soporte de hormigón limpio y adecuadamente preparado (la superficie de hormigón a reparar deberá presentar una textura irregular con unas rugosidades no inferiores a los 5 mm) y reconstrucción volumétrica del hormigón armado, mediante aplicación de una o más capas de un máximo de 100 mm de espesor cada una, de mortero cementoso tixotrópico fibrorreforzado, de retracción compensada y resistente a los sulfatos, particularmente adaptado para facilitar el bombeo, incluso a largas distancias y notables alturas, Mapegrout Easy Flow de Mapei; el producto responde a los requisitos mínimos solicitados por la EN 1504-3 para los morteros estructurales de clase R4 y a los principios definidos en la EN 1504-9. La aplicación deberá ser efectuada con el método tradicional a paleta, o también por proyección con la máquina adecuada. Para aplicaciones de mortero con espesores superiores a 3 cm, se deberá prever también la inserción de una malla de contraste. Rendimiento calculado con un espesor medio de 30 mm. Aplicación y preparación del soporte según se especifica en las fichas técnicas de los productos.

| Código | Ud | Descripción | Rendimiento | Precio | Importe |
|---|---|---|---|---|---|
| PIBM276605A | kg | Mortero cementoso anticorrosivo, monocomp., caja con 4 sacos de 5 kg, Mapefer 1K, ref. 276605A (material) | 1.000 | 4.08 | 4.08 |
| PIBM247125 | kg | Mortero monocomp. tixotrópico, de retrac. compen., 25kg, Mapegrout Easy Flow, ref. 247125 (material) | 55.500 | 0.78 | 43.29 |
| OGEN003 | h | Oficial 1ª (mano de obra) | 0.300 | 18.43 | 5.53 |
| OGEN006 | h | Peón especialista (mano de obra) | 0.300 | 16.77 | 5.03 |
|  |  | Costes directos |  |  | 57.93 |

## Recursos

**PIBM276605A** kg Mortero cementoso anticorrosivo, monocomp., caja con 4 sacos de 5 kg, Mapefer 1K, ref. 276605A
Mortero cementoso monocomponente anticorrosivo para las armaduras de hierro, Mapefer 1K de Mapei ref.276605A CONSUMO: 100 g/m para un redondo de diámetro 8 mm (2 mm de producto aplicado). APLICACIÓN: brocha.

**PIBM247125** kg Mortero monocomp. tixotrópico, de retrac. compen., 25kg, Mapegrout Easy Flow, ref. 247125
Mortero monocomponente tixotrópico, fibrorreforzado, de retracción compensada y resistente a los sulfatos, particularmente indicado para la reparación de estructuras de hormigón mediante proyección mecánica. Mapegrout Easy Flow de Mapei ref.247125 CONSUMO: 18,5 kg/m² por cm de espesor si se utiliza puro y 14,5 kg/m² si se utiliza mezclado con un 30% de gravilla de 3 a 6-8 mm APLICACIÓN: llana, paleta o proyección a máquina.
