# Protección de armaduras con Mapefer 1K y recuperación de volumen con Planitop Rasa & Ripara R4

- Propiedad del archivo: CONSTRUNARIO
- Formato: FIEBDC-3/2012
- Programa: Construnario Versión 3.51
- Fecha de los precios: 11/11/2021
- Divisa: EUR
- Código: mapei-spain- (07/03/2022)

**UIBMMAPFR1KPRRR4** m2 Protección de armaduras con Mapefer 1K y recuperación de volumen con Planitop Rasa & Ripara R4
Restauración del recubrimiento de la armadura y recuperación de volúmenes de hormigón mediante la aplicación sobre los hierros de la armadura, completamente limpios de óxido, de mortero cementoso anticorrosivo monocomponente, con pH > 12,5, Mapefer 1K de Mapei (cumple los requisitos mínimos señalados por la EN 1504-7); la aplicación del producto debe realizarse con brocha, en dos capas, con un espesor total no inferior a los 2 mm. Reconstrucción volumétrica del hormigón mediante la aplicación, sobre soporte acusadamente rugoso y saturado de agua, de mortero cementoso tixotrópico monocomponente, con bajísimas emisiones de sustancias orgánicas volátiles (EMICODE EC1 R Plus), a base de ligantes hidráulicos especiales de elevada reactividad, áridos seleccionados de granulometría fina, fibras sintéticas de poliacrilonitrilo, polímeros sintéticos y aditivos especiales, Planitop Rasa & Ripara R4 de Mapei, que cumple los requisitos mínimos requeridos por la EN 1504-3 como mortero estructural de clase R4, así como los requisitos de la EN 1504-2 como revestimiento (C), según los principios MC e IR, para la protección del hormigón. La aplicación deberá realizarse con paleta o llana en un espesor comprendido entre 3 y 40 mm, en una sola capa. Rendimiento calculado con un espesor medio de 30 mm. Aplicación y preparación del soporte según se especifica en las ficha técnicas de los productos.

| Código | Ud | Descripción | Rendimiento | Precio | Importe |
|---|---|---|---|---|---|
| PIBM276605A | kg | Mortero cementoso anticorrosivo, monocomp., caja con 4 sacos de 5 kg, Mapefer 1K, ref. 276605A (material) | 1.000 | 4.08 | 4.08 |
| PIBM2653125 | kg | Mortero cementoso, tixotrópico y estructural de clase R4, 25kg, Planitop Rasa & Ripara R4, ref. 2653125 (material) | 51.000 | 1.12 | 57.12 |
| OGEN003 | h | Oficial 1ª (mano de obra) | 0.300 | 18.43 | 5.53 |
| OGEN006 | h | Peón especialista (mano de obra) | 0.300 | 16.77 | 5.03 |
|  |  | Costes directos |  |  | 71.76 |

## Recursos

**PIBM276605A** kg Mortero cementoso anticorrosivo, monocomp., caja con 4 sacos de 5 kg, Mapefer 1K, ref. 276605A
Mortero cementoso monocomponente anticorrosivo para las armaduras de hierro, Mapefer 1K de Mapei ref.276605A CONSUMO: 100 g/m para un redondo de diámetro 8 mm (2 mm de producto aplicado). APLICACIÓN: brocha.

**PIBM2653125** kg Mortero cementoso, tixotrópico y estructural de clase R4, 25kg, Planitop Rasa & Ripara R4, ref. 2653125
Mortero cementoso, tixotrópico y estructural de clase R4, fibrorreforzado, de fraguado rápido, de retracción compensada, para la reparación y el enlucido del hormigón, aplicable en un espesor variable de entre 3 a 40 mm, en una sola capa, Planitop Rasa & Ripara R4 de Mapei ref.265325 CONSUMO: aprox. 17 kg/m² por cm de espesor. APLICACIÓN: paleta o llana.
