# Protección de armaduras con Mapefer 1K y reparación estructural del hormigón mediante vertido en encofrado de Mapegrout Colabile

- Propiedad del archivo: CONSTRUNARIO
- Formato: FIEBDC-3/2012
- Programa: Construnario Versión 3.51
- Fecha de los precios: 11/11/2021
- Divisa: EUR
- Código: mapei-spain- (07/03/2022)

**UIBMMAPFR1KMGCOL** m2 Protección de armaduras con Mapefer 1K y reparación estructural del hormigón mediante vertido en encofrado de Mapegrout Colabile
Restauración del recubrimiento de la armadura y reparación estructural del hormigón mediante la aplicación sobre los hierros de la armadura, completamente limpios de óxido, de mortero cementoso anticorrosivo monocomponente, con pH > 12,5, Mapefer 1K de Mapei (cumple los requisitos mínimos señalados por la EN 1504-7); la aplicación del producto debe realizarse con brocha, en dos capas, con un espesor total no inferior a los 2 mm. Reparación estructural del hormigón mediante el vertido de flujo continuo en encofrado estanco (no incluido), sobre soporte adecuadamente preparado y acusadamente rugoso (rugosidades no inferiores a 5 mm) y saturado de agua, de mortero fibrorreforzado de retracción controlada a base de cementos, áridos seleccionados, aditivos especiales y microsílice, Mapegrout Colabile de Mapei, que cumple los requisitos mínimos requeridos por la EN 1504-3 como mortero estructural de clase R4, así como los principios definidos según la EN 1504-9. Cuando los espesores a recuperar sean superiores a 4 cm, el mortero deberá ser aditivado con el 30-50%, sobre el peso del producto, de árido de granulometría adecuada según el espesor a aplicar; el vertido estará contrarrestado con una armadura metálica colocada aproximadamente en la mitad del espesor y conectada con las viejas armaduras existentes. Para mejorar la expansión al aire durante los primeros días de curado, el producto puede ser mezclado, durante la fase de preparación, con el 0,25% de Mapecure SRA de Mapei, aditivo especial que reduce tanto la retracción plástica, como la retracción higrométrica. Rendimiento calculado con un espesor medio de 40 mm. Aplicación y preparación del soporte según se especifica en las fichas técnicas de los productos.

| Código | Ud | Descripción | Rendimiento | Precio | Importe |
|---|---|---|---|---|---|
| PIBM276605A | kg | Mortero cementoso anticorrosivo, monocomp., caja con 4 sacos de 5 kg, Mapefer 1K, ref. 276605A (material) | 1.000 | 4.08 | 4.08 |
| PIBM137525 | kg | Mortero retracción compensada, fibrorreforzado, 25kg, Mapegrout Colabile, ref. 137525 (material) | 84.000 | 0.87 | 73.08 |
| PIBM169720 | kg | Aditivo curador p/mortero cementoso y hormigón, 20kg, Mapecure SRA ref. 169720 (material) | 0.200 | 21.6 | 4.32 |
| OGEN003 | h | Oficial 1ª (mano de obra) | 0.350 | 18.43 | 6.45 |
| OGEN006 | h | Peón especialista (mano de obra) | 0.350 | 16.77 | 5.87 |
|  |  | Costes directos |  |  | 93.80 |

## Recursos

**PIBM276605A** kg Mortero cementoso anticorrosivo, monocomp., caja con 4 sacos de 5 kg, Mapefer 1K, ref. 276605A
Mortero cementoso monocomponente anticorrosivo para las armaduras de hierro, Mapefer 1K de Mapei ref.276605A CONSUMO: 100 g/m para un redondo de diámetro 8 mm (2 mm de producto aplicado). APLICACIÓN: brocha.

**PIBM137525** kg Mortero retracción compensada, fibrorreforzado, 25kg, Mapegrout Colabile, ref. 137525
Mortero de retracción compensada, fibrorreforzado, para la reparación del hormigón, clasificación EN 1504-3 mortero estructural de clase R4, Mapegrout Colabile de Mapei ref. 137525. CONSUMO: aprox. 21 kg/m² por cm de espesor. APLICACIÓN: vertido en encofrado.

**PIBM169720** kg Aditivo curador p/mortero cementoso y hormigón, 20kg, Mapecure SRA ref. 169720
Aditivo curador para morteros cementosos y hormigones, capaz de reducir la retracción hidráulica y la formación de microfisuras. Mapecure SRA de Mapei ref.169720 CONSUMO: - mortero: 0,25% sobre el peso del mortero; - hormigón: 5-8 l/m3.
