# Reparación de fisuras estructurales en elementos de hormigón con inyección de resina epoxídica superfluida Epojet

- Propiedad del archivo: CONSTRUNARIO
- Formato: FIEBDC-3/2012
- Programa: Construnario Versión 3.51
- Fecha de los precios: 11/11/2021
- Divisa: EUR
- Código: mapei-spain- (07/03/2022)

**UIBMEPOJETADEPG1** m Reparación de fisuras estructurales en elementos de hormigón con inyección de resina epoxídica superfluida Epojet
Reparación de fisuras estructurales en elementos de hormigón (como consecuencia de impactos y sobrecargas) con la resina epoxídica bicomponente superfluida Epojet de Mapei mediante inyección y sellado superficial de las fisuras con el adhesivo epoxídico Adesilex PG1 de Mapei. Posicionamiento de los tubos de inyección con el adhesivo epoxídico tipo Adesilex PG1 y a continuación, proceder a la inyección, con una bomba adecuada, de la resina superfluida Epojet de Mapei, conforme a los principios definidos en la norma EN 1504-9, los requisitos mínimos definidos en la norma EN 1504-5 y los requisitos mínimos definidos en la norma EN 1504-6, con una densidad de 1,14 kg/l y una retracción volumétrica (según la norma EN 12617-2) del 1,9%. Con el fin de permitir la salida del aire presente en el interior de las fisuras, la inyección debe hacerse partiendo desde el inyector colocado en la parte más baja, en el caso de superficies verticales, y, en un extremo en el caso de superficies horizontales, hasta la salida del material por el siguiente inyector. Tras sellar el primer inyector proseguir con la inyección de los sucesivos, hasta el completo relleno de la fisura. Eliminación de los tubos de inyección y sellado de los agujeros con adhesivo epoxídico tipo Adesilex PG1. Ajustar el rendimiento a las características específicas de las fisuras, a razón de 1,1 kg/l de cavidad a rellenar. Aplicación y preparación del soporte según se especifica en las fichas técnicas de los productos.

| Código | Ud | Descripción | Rendimiento | Precio | Importe |
|---|---|---|---|---|---|
| PIBM156104_157104 | kg | Resina epoxídica bicomponente superfluida, p/ inyecciones, kit 4kg, Epojet, ref. 156104+157104 (material) | 1.100 | 39.6 | 43.56 |
| PIBM056106_057106 | kg | Adhesivo epoxídico bicomponente tixotrópico, A 4,5kg + B 1,5kg, Adesilex PG1, ref. 056106+057106 (material) | 0.400 | 16.83 | 6.73 |
| OGEN003 | h | Oficial 1ª (mano de obra) | 0.400 | 18.43 | 7.37 |
| OGEN006 | h | Peón especialista (mano de obra) | 0.450 | 16.77 | 7.55 |
| MGEN036 | h | Equipo de inyección manual de resinas (maquinaria) | 1.000 | 3.76 | 3.76 |
|  |  | Costes directos |  |  | 68.97 |

## Recursos

**PIBM156104_157104** kg Resina epoxídica bicomponente superfluida, p/ inyecciones, kit 4kg, Epojet, ref. 156104+157104
Resina epoxídica bicomponente, superfluida, para inyecciones, Epojet de Mapei ref.156104+157104 CONSUMO: sellado de fisuras: 1,1 kg/l de cavidad a rellenar. APLICACIÓN: inyección por gravedad o a presión.

**PIBM056106_057106** kg Adhesivo epoxídico bicomponente tixotrópico, A 4,5kg + B 1,5kg, Adesilex PG1, ref. 056106+057106
Adhesivo epoxídico bicomponente, de consistencia tixotrópica para el encolado de elementos estructurales. Adesilex PG1 de Mapei ref.056106+057106. CONSUMO: 1,65-1,75 kg/m2 por mm de espesor. APLICACIÓN: llana.
