# Reparación de fisuras estructurales en elementos de hormigón mediante sellado a espátula con adhesivo epoxídico Adesilex PG1

- Propiedad del archivo: CONSTRUNARIO
- Formato: FIEBDC-3/2012
- Programa: Construnario Versión 3.51
- Fecha de los precios: 11/11/2021
- Divisa: EUR
- Código: mapei-spain- (07/03/2022)

**UIBMFADESILEXPG1** m Reparación de fisuras estructurales en elementos de hormigón mediante sellado a espátula con adhesivo epoxídico Adesilex PG1
Reparación de fisuras estructurales en elementos de hormigón mediante sellado a espátula con resina epoxídica bicomponente, a base de resinas epoxídicas, áridos seleccionados de granulometría fina y aditivos especiales, con tiempo de fraguado normal, Adesilex PG1 de Mapei, con una adherencia del hormigón húmedo según la norma EN 12636 superior a 3 N/mm2 (rotura del hormigón), conforme a los principios establecidos por la EN 1504-9 y a los requisitos mínimos de la EN 1504-4. Las superficies en contacto deberán estar perfectamente limpias y exentas de partes incoherentes, polvo, lechadas de cemento, pinturas viejas, óxidos y calamina. El espesor correcto para obtener una óptima adhesión de las partes encoladas debe ser de 1-2 mm. Ajustar el rendimiento a las características específicas de las fisuras, a razón de 1,65-1,75 kg/m² por mm de espesor. Aplicación y preparación del soporte según se especifica en las fichas técnicas de los productos.

| Código | Ud | Descripción | Rendimiento | Precio | Importe |
|---|---|---|---|---|---|
| PIBM056106_057106 | kg | Adhesivo epoxídico bicomponente tixotrópico, A 4,5kg + B 1,5kg, Adesilex PG1, ref. 056106+057106 (material) | 0.400 | 16.83 | 6.73 |
| OGEN003 | h | Oficial 1ª (mano de obra) | 0.150 | 18.43 | 2.76 |
| OGEN006 | h | Peón especialista (mano de obra) | 0.150 | 16.77 | 2.52 |
|  |  | Costes directos |  |  | 12.01 |

## Recursos

**PIBM056106_057106** kg Adhesivo epoxídico bicomponente tixotrópico, A 4,5kg + B 1,5kg, Adesilex PG1, ref. 056106+057106
Adhesivo epoxídico bicomponente, de consistencia tixotrópica para el encolado de elementos estructurales. Adesilex PG1 de Mapei ref.056106+057106. CONSUMO: 1,65-1,75 kg/m2 por mm de espesor. APLICACIÓN: llana.
