# Reparación de fisuras superficiales en hormigón de entre e>0,2mm y <0,5mm con Mapelastic

- Propiedad del archivo: CONSTRUNARIO
- Formato: FIEBDC-3/2012
- Programa: Construnario Versión 3.51
- Fecha de los precios: 11/11/2021
- Divisa: EUR
- Código: mapei-spain- (07/03/2022)

**UIBMFSMAPELASTIC** m2 Reparación de fisuras superficiales en hormigón de entre e>0,2mm y <0,5mm con Mapelastic
Reparación de fisuras superficiales en hormigón de entre e>0,2mm y <0,5mm, mediante la extensión de dos capas a llana o por proyección con máquina revocadora, de mortero bicomponente elástico, de base cementosa, con áridos seleccionados de granulometría fina, fibras sintéticas y resinas acrílicas especiales en dispersión acuosa, con un espesor final no inferior a 2 mm , Mapelastic de Mapei, con impermeabilidad al agua expresada como absorción capilar según la norma EN 1062-3 inferior a 0,05 kg/m2·h0,5, conforme a los requisitos establecidos por la norma EN 1504-9 y la norma EN 1504-2 como revestimiento (C) según los principios PI, MC e IR para la protección del hormigón, clasificado CMO2P conforme a la norma EN 14891 y con bajísima emisión de VOC (sello EMICODE EC1 R Plus). El acabado del producto impermeabilizante podrá acabarse con un fratás de esponja.

| Código | Ud | Descripción | Rendimiento | Precio | Importe |
|---|---|---|---|---|---|
| PIBM167124_168108 | kg | Mortero cementoso bicomp., elástico,32 kg, Mapelastic, ref. 167124+168108 (material) | 3.400 | 4.67 | 15.88 |
| OGEN003 | h | Oficial 1ª (mano de obra) | 0.150 | 18.43 | 2.76 |
| OGEN006 | h | Peón especialista (mano de obra) | 0.150 | 16.77 | 2.52 |
|  |  | Costes directos |  |  | 21.16 |

## Recursos

**PIBM167124_168108** kg Mortero cementoso bicomp., elástico,32 kg, Mapelastic, ref. 167124+168108
Mortero cementoso, bicomponente, elástico, para la protección y la impermeabilización de superficies de hormigón, balcones, terrazas, baños y piscinas, Mapelastic ref.167124+168108 CONSUMO: 1,7 kg/m² por mm de espesor (a mano); 2,2 kg/m² por mm de espesor (proyección). APLICACIÓN: llana lisa o proyección a máquina.
