# Malla fibra de vidrio, resistente álcalis, 50m, Mapenet 150, ref. 1781150

- Propiedad del archivo: CONSTRUNARIO
- Formato: FIEBDC-3/2012
- Programa: Construnario Versión 3.51
- Fecha de los precios: 11/11/2021
- Divisa: EUR

**PIBM1781150** m Malla fibra de vidrio, resistente álcalis, 50m, Mapenet 150, ref. 1781150
Precio: 3.38
Malla de fibra de vidrio resistente a los álcalis, para el armado de protecciones impermeables, membranas anti-fractura y enlucidos cementosos, Mapenet 150 de Mapei ref.1781150
