# Reparación de fisuras en soleras de hormigón, de e>1 mm y <2 mm con Epojet

- Propiedad del archivo: CONSTRUNARIO
- Formato: FIEBDC-3/2012
- Programa: Construnario Versión 3.51
- Fecha de los precios: 11/11/2021
- Divisa: EUR
- Código: mapei-spain- (07/03/2022)

**UIBMEPOJETFISE12** m Reparación de fisuras en soleras de hormigón, de e>1 mm y <2 mm con Epojet
Reparación de fisuras en soleras de hormigón, de anchura entre 1 y 2 mm, mediante vertido del adhesivo epoxídico superfluido bicomponente, exento de disolventes, con una resistencia a la tracción de 44 N/mm2 (según EN ISO 527), Epojet de Mapei, conforme a los principios definidos en la norma EN 1504-9, los requisitos mínimos definidos en la norma EN 1504-5 y los requisitos mínimos definidos en la norma EN 1504-6. Proceder a la ampliación en forma de V de las fisuras para facilitar la sucesiva colada de resina, eliminar el polvo de las fisuras con aire comprimido y realizar el vertido. Espolvoreado eventual con arena de cuarzo seca tipo Quarzo 1,2 de Mapei, sobre Epojet fresco, en el caso en que se tenga que proceder a la colocación, mediante adhesivos, de pavimentos o se tuviera que aplicar morteros niveladores de base cementosa. Aspiración de la arena no anclada en la resina. Ajustar el rendimiento a las características específicas de las fisuras, a razón de 1,1 kg/l de cavidad a rellenar. Aplicación y preparación del soporte según se especifica en la ficha técnica de los productos.

| Código | Ud | Descripción | Rendimiento | Precio | Importe |
|---|---|---|---|---|---|
| PIBM238725 | kg | Arena de cuarzo p/utilizar como carga y/o espolvoreo, p/sistemas epoxídicos, 25kg, Quarzo 1,2, ref. 238725 (material) | 0.010 | 0.82 | 0.01 |
| PIBM156104_157104 | kg | Resina epoxídica bicomponente superfluida, p/ inyecciones, kit 4kg, Epojet, ref. 156104+157104 (material) | 1.100 | 39.6 | 43.56 |
| OGEN003 | h | Oficial 1ª (mano de obra) | 0.300 | 18.43 | 5.53 |
| OGEN006 | h | Peón especialista (mano de obra) | 0.250 | 16.77 | 4.19 |
|  |  | Costes directos |  |  | 53.29 |

## Recursos

**PIBM238725** kg Arena de cuarzo p/utilizar como carga y/o espolvoreo, p/sistemas epoxídicos, 25kg, Quarzo 1,2, ref. 238725
Arena cuarzo p/utilizar como carga y/o espolvoreo p/sistemas epoxídicos, 25kg, Quarzo 1,2, ref.238725

**PIBM156104_157104** kg Resina epoxídica bicomponente superfluida, p/ inyecciones, kit 4kg, Epojet, ref. 156104+157104
Resina epoxídica bicomponente, superfluida, para inyecciones, Epojet de Mapei ref.156104+157104 CONSUMO: sellado de fisuras: 1,1 kg/l de cavidad a rellenar. APLICACIÓN: inyección por gravedad o a presión.
