# Reparación de fisuras en soleras de hormigón, de e>2 mm con Eporip

- Propiedad del archivo: CONSTRUNARIO
- Formato: FIEBDC-3/2012
- Programa: Construnario Versión 3.51
- Fecha de los precios: 11/11/2021
- Divisa: EUR
- Código: mapei-spain- (07/03/2022)

**UIBMEPORIPFISUE2** m Reparación de fisuras en soleras de hormigón, de e>2 mm con Eporip
Reparación de fisuras de anchura superior a 2 mm, en soleras de hormigón, mediante el vertido del adhesivo epoxídico bicomponente de viscosidad media, sin disolventes, con una resistencia a cortante superior a los 9 N/mm2 (según la norma EN 12615), Eporip de Mapei, conforme a los principios definidos en la norma EN 1504-9 y a los requisitos mínimos definidos en la norma EN 1504-4. Proceder a la ampliación en forma de V de las fisuras para facilitar la sucesiva colada de resina, eliminar el polvo de las fisuras con aire comprimido y realizar el vertido. Espolvoreado eventual con arena de cuarzo seca tipo Quarzo 1,2 de Mapei, sobre Eporip fresco, en el caso en que se tenga que proceder a la colocación, mediante adhesivos, de pavimentos o se tuviera que aplicar morteros niveladores de base cementosa. Aspiración de la arena no anclada en la resina. Ajustar el rendimiento a las características específicas de las fisuras, a razón de 1,35 kg/l de cavidad a rellenar. Aplicación y preparación del soporte según se especifica en la ficha técnica de los productos.

| Código | Ud | Descripción | Rendimiento | Precio | Importe |
|---|---|---|---|---|---|
| PIBM238725 | kg | Arena de cuarzo p/utilizar como carga y/o espolvoreo, p/sistemas epoxídicos, 25kg, Quarzo 1,2, ref. 238725 (material) | 0.010 | 0.82 | 0.01 |
| PIBM152110_153110 | kg | Adhesivo epoxídico bicomponente, conjunto 10kg, Eporip, ref. 152110+153110 (material) | 1.350 | 22 | 29.70 |
| OGEN003 | h | Oficial 1ª (mano de obra) | 0.300 | 18.43 | 5.53 |
| OGEN006 | h | Peón especialista (mano de obra) | 0.250 | 16.77 | 4.19 |
|  |  | Costes directos |  |  | 39.43 |

## Recursos

**PIBM238725** kg Arena de cuarzo p/utilizar como carga y/o espolvoreo, p/sistemas epoxídicos, 25kg, Quarzo 1,2, ref. 238725
Arena cuarzo p/utilizar como carga y/o espolvoreo p/sistemas epoxídicos, 25kg, Quarzo 1,2, ref.238725

**PIBM152110_153110** kg Adhesivo epoxídico bicomponente, conjunto 10kg, Eporip, ref. 152110+153110
Adhesivo epoxídico, bicomponente para usar como puente de unión en juntas de hormigonado y para el sellado de fisuras estáticas en soleras, Eporip de Mapei ref.152110+153110 CONSUMO: 1,35 kg/l de cavidad a rellenar. APLICACIÓN: brocha, llana o por colada.
