# Reparación y fijación rápida con mortero tixotrópico de retracción controlada Mapegrout SV T

- Propiedad del archivo: CONSTRUNARIO
- Formato: FIEBDC-3/2012
- Programa: Construnario Versión 3.51
- Fecha de los precios: 11/11/2021
- Divisa: EUR
- Código: mapei-spain- (07/03/2022)

**UIBMMAPEGROUTSVT** m2 Reparación y fijación rápida con mortero tixotrópico de retracción controlada Mapegrout SV T
Fijación de elementos de hormigón (tapas, pozos de inspección, etc.) y reparación localizada de pavimentos de hormigón, incluso en pendiente, obras en carreteras y aeropuertos, mediante aplicación a paleta, en un soporte oportunamente preparado y sin necesidad de encofrado, de un mortero rápido, de consistencia tixotrópica, de retracción controlada, a base de cementos de alta resistencia, áridos seleccionados y aditivos especiales, Mapegrout SV T de Mapei, conforme a los requisitos de la norma EN 1504-9 y a los requisitos mínimos requeridos por la norma EN 1504-3 para morteros de clase R4, con un módulo elástico a compresión de 25 GPa (a los 28 días). El mortero puede ser utilizado con espesores no superiores a 5 cm. La aplicación deberá efectuarse tras haber desbastado y saturado el soporte con agua (soporte saturado con superficie seca); el mortero irá oportunamente reforzado con una armadura metálica insertada aproximadamente en la mitad del grosor y unida con las antiguas armaduras ya existentes (armadura no incluida). Rendimiento calculado con un espesor medio de 50 mm. Aplicación y preparación del soporte según se especifica en las fichas técnicas de los productos.

| Código | Ud | Descripción | Rendimiento | Precio | Importe |
|---|---|---|---|---|---|
| PIBM265825 | kg | Mortero tixotrópico retracción controlada, 25kg, color negro, Mapegrout SV T, ref. 265825 (material) | 100.000 | 1.43 | 143.00 |
| OGEN003 | h | Oficial 1ª (mano de obra) | 0.300 | 18.43 | 5.53 |
| OGEN006 | h | Peón especialista (mano de obra) | 0.300 | 16.77 | 5.03 |
|  |  | Costes directos |  |  | 153.56 |

## Recursos

**PIBM265825** kg Mortero tixotrópico retracción controlada, 25kg, color negro, Mapegrout SV T, ref. 265825
Mortero tixotrópico de retracción controlada de fraguado y endurecimiento rápidos, para la preparación del hormigón y la fijación de sumideros, tapas de registro en carreteras y mobiliario urbano, Mapegrout SV T de Mapei, ref.265825 COLOR: negro. CONSUMO: 20 kg/m² por cm de espesor. APLICACIÓN: llana o paleta.
