# Protección catódica galvánica del acero contra la corrosión, con ánodos de zinc puro Mapeshield I 10/20

- Propiedad del archivo: CONSTRUNARIO
- Formato: FIEBDC-3/2012
- Programa: Construnario Versión 3.51
- Fecha de los precios: 11/11/2021
- Divisa: EUR
- Código: mapei-spain- (07/03/2022)

**UIBMMPSHILDI1020** u Protección catódica galvánica del acero contra la corrosión, con ánodos de zinc puro Mapeshield I 10/20
Sistema de protección catódica galvánica de los hierros de la armadura mediante la aplicación, en dichos hierros, de ánodos galvánicos internos compuestos de un alma de zinc revestida de una pasta conductiva especial, Mapeshield I 10/20 de Mapei, de 100 mm de largo, altura de 15 mm y 320 g de peso. El ánodo debe presentarse en un envoltorio sellado y al vacío, para preservar las características de la pasta electrolítica. Los controles de funcionamiento de los ánodos deberán cumplir los requisitos de la EN 12696 "Protección catódica del acero en el hormigón". (Según el tipo de intervención se podrán elegir ánodos de 300 mm o 100 mm de largo, cada uno de los cuales disponibles en dos masas de zinc diferentes).

| Código | Ud | Descripción | Rendimiento | Precio | Importe |
|---|---|---|---|---|---|
| PIBM2099124 | u | Ánodos de zinc puro para protección catódica galvánica, caja de 24 piezas, Mapeshield I 10/20, ref. 2099124 (material) | 1.000 | 81.6 | 81.60 |
| OGEN003 | h | Oficial 1ª (mano de obra) | 0.100 | 18.43 | 1.84 |
| OGEN006 | h | Peón especialista (mano de obra) | 0.100 | 16.77 | 1.68 |
|  |  | Costes directos |  |  | 85.12 |

## Recursos

**PIBM2099124** u Ánodos de zinc puro para protección catódica galvánica, caja de 24 piezas, Mapeshield I 10/20, ref. 2099124
Ánodos de zinc puro revestidos de una pasta conductiva especial, para la protección catódica galvánica del acero contra la corrosión, en estructuras nuevas o a restaurar, de 100 mm de largo y altura de 15 mm, Mapeshield I 10/20 de Mapei ref.2099124
