# Protección catódica galvánica del acero contra la corrosión, mediante lámina de zinc autoadhesiva Mapeshield E25

- Propiedad del archivo: CONSTRUNARIO
- Formato: FIEBDC-3/2012
- Programa: Construnario Versión 3.51
- Fecha de los precios: 11/11/2021
- Divisa: EUR
- Código: mapei-spain- (07/03/2022)

**UIBMMPESHIELDE25** m Protección catódica galvánica del acero contra la corrosión, mediante lámina de zinc autoadhesiva Mapeshield E25
Sistema de protección catódica galvánica de los hierros de armadura mediante la aplicación de ánodos externos compuestos por una lámina de zinc con una pureza de 99,9% y un espesor de 250 micras, acoplada a un electrolito adhesivo de alta conductividad iónica, Mapeshield E 25 de Mapei, de 25 cm de ancho, que garantiza una despolarización del acero de refuerzo conforme a lo establecido en la norma europea EN 12696 "Protección catódica del acero en el hormigón". El ánodo debe estar provisto de una película de polipropileno que proteja el adhesivo, con el fin de preservarlo de toda contaminación. El espesor total entre la lámina y el adhesivo no debe ser inferior a 1 mm. Una vez colocado el ánodo es necesario sellarlo en las zonas terminales expuestas y en los encuentros con el sellador poliuretánico de alto módulo elástico, conforme a la ISO 11600 clase F20 HM, Mapeflex PU 45 FT de Mapei, previo tratamiento de los bordes con el imprimador a base de resinas poliuretánicas Primer M de Mapei. Los controles de funcionamiento de los ánodos externos deberán cumplir los requisitos de la norma europea EN 12696. (Rendimientos del sellado a ajustar en función de la geometría y el despiece específico de la protección).

| Código | Ud | Descripción | Rendimiento | Precio | Importe |
|---|---|---|---|---|---|
| PIBM2099826 | m | Lámina de zinc autoadhesiva p/protección catódica galvánica, rollo de 25cm x 25m, Mapeshield E 25, ref. 2099826 (material) | 1.000 | 71.4 | 71.40 |
| PIBM021452 | u | Imprimador monocomp. p/adhesivos poliuretánicos, 28ud x 0.25kg, Primer M, ref. 021452 (material) | 0.030 | 6.48 | 0.19 |
| PIBM6PG011140 | u | Sellador y adhesivo poliuretánico de alto módulo, 600ml, Mapeflex PU 45 FT, ref.6PG011140 (color gris 111) (material) | 0.080 | 11.88 | 0.95 |
| OGEN003 | h | Oficial 1ª (mano de obra) | 0.650 | 18.43 | 11.98 |
| OGEN006 | h | Peón especialista (mano de obra) | 0.650 | 16.77 | 10.90 |
|  |  | Costes directos |  |  | 95.42 |

## Recursos

**PIBM2099826** m Lámina de zinc autoadhesiva p/protección catódica galvánica, rollo de 25cm x 25m, Mapeshield E 25, ref. 2099826
Lámina de zinc autoadhesiva, aplicable directamente sobre la superficie de la estructura, para la protección catódica galvánica de los hierros de la armadura de la corrosión. Rollo de 25 cm x 25 m, Mapeshield E 25 de Mapei ref.2099826

**PIBM021452** u Imprimador monocomp. p/adhesivos poliuretánicos, 28ud x 0.25kg, Primer M, ref. 021452
Imprimador monocomponente para adhesivos poliuretánicos, exento de disolventes, para superficies absorbentes y no absorbentes. Primer M de Mapei ref.021452 CONSUMO: 10-15 g/m (junta de 1 cm de profundidad). APLICACIÓN: brocha.

**PIBM6PG011140** u Sellador y adhesivo poliuretánico de alto módulo, 600ml, Mapeflex PU 45 FT, ref.6PG011140 (color gris 111)
Sellador y adhesivo poliuretánico de alto módulo, elástico, para movimientos hasta el 20% y de fraguado rápido. Mapeflex PU 45 FT de Mapei ref.6PG011140 (color gris 111) COLORES DISPONIBLES: blanco, gris 111, gris 113, negro, beige, marrón. CONSUMO: 3,0 metros lineales por cartucho de 300 ml; 6,0 metros lineales por salchichón de 600 ml (sección 10x10 mm). APLICACIÓN: pistola.
