# Reparación de los muros de albañilería mediante la técnica del "remiendo" y de "sustitución" con Mape-Antique Allettamento

- Propiedad del archivo: CONSTRUNARIO
- Formato: FIEBDC-3/2012
- Programa: Construnario Versión 3.51
- Fecha de los precios: 11/11/2021
- Divisa: EUR
- Código: mapei-spain- (07/03/2022)

**UIBMRMAALLETTAME** m2 Reparación de los muros de albañilería mediante la técnica del "remiendo" y de "sustitución" con Mape-Antique Allettamento
Reparación de los muros de albañilería mediante la técnica del "remiendo" y de "sustitución" cuando el paramento mural está especialmente degradado o le faltan elementos constructivos (piedras, ladrillos o toba), o bien existen lesiones, discontinuidades y, en general, siempre que partes del mismo presenten problemas de cohesión, mediante aplicación con paleta de mortero de albañilería premezclado en polvo, resistente a las sales, libre de cemento, Mape-Antique Allettamento de Mapei, compuesto de cal hidráulica natural (NHL) y Eco-Puzolana, arenas naturales, aditivos especiales y microfibras, con una resistencia a los sulfatos (ASTM C 1012 mod.) < 0,02% y adherencia al soporte igual o superior a 0,5N/mm2 -Modo de rotura (FP) '= B- (según la norma EN 1015-2); clasificado G-M5 en base a la norma EN 998-2. Eliminación tanto de los elementos constructivos especialmente degradados y/o dañados y del mortero de rejuntado existente que ya no sea idóneo, como de todo cuanto pueda afectar o perjudicar a la restauración de la albañilería. Sobre el muro a reparar dejar, asimismo, un contorno irregular que permita la correcta unión de los nuevos elementos a los ya existentes. Llevar a cabo la limpieza de los planos de apoyo y unión, mediante el hidrolavado a muy baja presión, con el fin de facilitar una adecuada adherencia del mortero al soporte. Realizar el "remiendo" del paramento mural, creando en primer lugar el "lecho de colocación" mediante la utilización de Mape-Antique Allettamento y colocando, seguidamente, los elementos constructivos, (originales previamente retirados, o nuevos compatibles por forma y tamaño con los originales, para evitar la aparición de incompatibilidades fisicoquímicas), ejerciendo una ligera presión con el fin de unir las partes de nueva construcción a las ya existentes; retirar el mortero sobrante con una paleta. (Rendimiento calculado para un espesor teórico medio de 5 mm por cada m2; ajustar a las características específicas de la intervención).

| Código | Ud | Descripción | Rendimiento | Precio | Importe |
|---|---|---|---|---|---|
| PIBM2AL345025 | kg | Mortero albañilería resistente sales, 25kg, Mape-Antique Allettamento, ref. 2AL345025 (color tufo) (material) | 8.250 | 0.66 | 5.45 |
| OGEN003 | h | Oficial 1ª (mano de obra) | 0.265 | 18.43 | 4.88 |
| OGEN006 | h | Peón especialista (mano de obra) | 0.132 | 16.77 | 2.21 |
|  |  | Costes directos |  |  | 12.54 |

## Recursos

**PIBM2AL345025** kg Mortero albañilería resistente sales, 25kg, Mape-Antique Allettamento, ref. 2AL345025 (color tufo)
Mortero de albañilería resistente a las sales, a base de cal hidráulica natural y Eco-Puzolana, para el retacado de juntas y para recibir ladrillo, piedra o tufo en muros de albañilería "cara vista". Mape-Antique Allettamento de Mapei, ref.2AL345025(color tufo) COLORES DISPONIBLES: tufo, marfil, crema, tórtora, gris, rosa y barro. CONSUMO: 16,5 kg/m² (por cm de espesor). APLICACIÓN: a paleta.
