# Consolidación mediante inyección de lechadas superfluidas (incluso con frescos) con Mape-Antique F21

- Propiedad del archivo: CONSTRUNARIO
- Formato: FIEBDC-3/2012
- Programa: Construnario Versión 3.51
- Fecha de los precios: 11/11/2021
- Divisa: EUR
- Código: mapei-spain- (07/03/2022)

**UIBMMAF21ALLETTA** m2 Consolidación mediante inyección de lechadas superfluidas (incluso con frescos) con Mape-Antique F21
Consolidación de estructuras y revoques desprendidos del muro soporte, incluso con frescos de valor histórico-artístico, cimientos, pilastras, bóvedas y arcos, mampostería en seco, albañilería en general, de piedra, ladrillo, tufo o mixta, donde existan fisuras, huecos y cavidades internas, incluso de pequeñas dimensiones, mediante la uso de lechadas de inyección superfluidas con el aglomerante fillerizado, exento de cemento y resistente a los sulfatos, Mape-Antique F21 de Mapei. Rellenar y "sellar" todas las posibles fisuras y discontinuidades presentes en el muro o elemento a consolidar y que podrían provocar la fuga de la lechada, mediante el mortero de albañilería mezclado previamente en polvo, libre de cemento, compuesto de cal hidráulica natural ( NHL) y Eco-Puzolana, arenas naturales, aditivos especiales y microfibras, con una adherencia al soporte igual o superior a 0,5 N/mm2 (según EN 1015-12), clase M5 y de designación G (según EN 998-2), Mape-Antique Allettamento de Mapei. Efectuar, con un taladro de rotación, perforaciones de 20-40 mm de diámetro y de una profundidad aproximada de 2/3 del espesor del muro o elemento a consolidar, preferentemente en los vértices de una retícula de malla de 50x50 cm. Posicionamiento de los tubos de inyección utilizando el mismo mortero Mape-Antique Allettamento. Saturación de las cavidades internas del muro con agua, inyectando a través de los tubos de inyección predispuestos. Esta operación debe hacerse, al menos, 24 horas antes de efectuar las inyecciones de consolidación. Preparación de la lechada de inyección: mezclar un saco aglomerante hidráulico con cargas, resistente a las sales, exento de cemento, a base de cal y Eco-Puzolana, arenas naturales ultrafinas y aditivos especiales, con una fluidez de la mezcla <30 s (inicial y después de 60 min, según EN 445) y una resistencia a compresión de 10 N/mm2 a los 28 días (según EN 196-1), Mape-Antique F21 de Mapei, con aproximadamente 10 litros de agua limpia por cada saco de 17kg. La mezcla obtenida permanece trabajable durante unos 40 minutos. Inyección de la lechada: la inyección de la mezcla de Mape-Antique F21 se debe hacer con una bomba mecánica, manual o electrónica, a una presión máxima de 1 atm, o bien con jeringas de gran capacidad. Eliminación de los tubos de inyección y rejuntado de los agujeros con el mortero Mape-Antique Allettamento. (Ajustar el rendimiento a las características específicas del muro o elemento a consolidar)

| Código | Ud | Descripción | Rendimiento | Precio | Importe |
|---|---|---|---|---|---|
| PIBM2AL345025 | kg | Mortero albañilería resistente sales, 25kg, Mape-Antique Allettamento, ref. 2AL345025 (color tufo) (material) | 0.100 | 0.66 | 0.07 |
| PIBM181317 | kg | Aglomerante hidráulico base cal y Eco-Puzolana, fluido, resistente sales, 17kg, Mape-Antique F21, ref. 181317 (material) | 1.600 | 2.72 | 4.35 |
| OGEN003 | h | Oficial 1ª (mano de obra) | 0.400 | 18.43 | 7.37 |
| OGEN006 | h | Peón especialista (mano de obra) | 0.400 | 16.77 | 6.71 |
| MGEN013 | h | Taladradora mecánica (maquinaria) | 0.030 | 5.09 | 0.15 |
| MGEN035 | h | Equipo de inyección de lechada (maquinaria) | 0.120 | 26.34 | 3.16 |
|  |  | Costes directos |  |  | 21.81 |

## Recursos

**PIBM2AL345025** kg Mortero albañilería resistente sales, 25kg, Mape-Antique Allettamento, ref. 2AL345025 (color tufo)
Mortero de albañilería resistente a las sales, a base de cal hidráulica natural y Eco-Puzolana, para el retacado de juntas y para recibir ladrillo, piedra o tufo en muros de albañilería "cara vista". Mape-Antique Allettamento de Mapei, ref.2AL345025(color tufo) COLORES DISPONIBLES: tufo, marfil, crema, tórtora, gris, rosa y barro. CONSUMO: 16,5 kg/m² (por cm de espesor). APLICACIÓN: a paleta.

**PIBM181317** kg Aglomerante hidráulico base cal y Eco-Puzolana, fluido, resistente sales, 17kg, Mape-Antique F21, ref. 181317
Aglomerante hidráulico fillerizado, superfluido y resistente a las sales a base de cal y Eco-puzolana para la consolidación mediante inyección, de albañilería o revoques, incluso con pinturas al fresco, Mape-Antique F21 de Mapei ref.181317 CONSUMO: 1,04 kg/dm3 (de cavidad a rellenar). APLICACIÓN: inyección o por colada
