# Regeneración y consolidación, mediante vertido o bombeo, con Mape-Antique Colabile

- Propiedad del archivo: CONSTRUNARIO
- Formato: FIEBDC-3/2012
- Programa: Construnario Versión 3.51
- Fecha de los precios: 11/11/2021
- Divisa: EUR
- Código: mapei-spain- (07/03/2022)

**UIBMMANTCOLABILE** m2 Regeneración y consolidación, mediante vertido o bombeo, con Mape-Antique Colabile
Relleno de huecos y cavidades internas de grandes dimensiones, en la regeneración y consolidación de estructuras tales como: cimientos, pilares, bóvedas, arcos, mampostería en seco, albañilerías en general de piedra, ladrillos, tufo y mixtas, mediante vertido o bombeo con bomba de tornillo de mezcla separada, de mortero de albañilería vertible, de consistencia fluida, resistente a las sales, exento de cemento, compuesto de cal hidráulica natural y Eco-Puzolana, arenas naturales finas, aditivos especiales y microfibras, con bajísima emisión de sustancias orgánicas volátiles (EMICODE EC1 R Plus) Mape-Antique Colabile de Mapei, clasificado como G de clase M15 (resistencia a compresión a 28 días de 18 N/mm2) conforme a la norma EN 998-2, recomendado para espesores de hasta 4 cm; para espesores mayores, se recomienda la adición de áridos entre el 30 al 50% en relación con el peso del producto, de apropiada granulometría (tipo Gravilla 3-5 o Gravilla 6-10) previa consulta con nuestro servicio de asistencia técnica. Con el fin de mejorar el curado del producto y, en consecuencia, reducir la retracción higrométrica final del mortero y la eventual aparición de microfisuraciones, se recomienda añadir a la mezcla Mapecure SRA en una dosificación del 0,25% sobre el peso del mortero. Si se debieran utilizar armaduras metálicas, emplearlas zincadas o tratadas con un pasivador (tipo Mapefer 1K de Mapei) o, alternativamente, de material compuesto (tipo Maperod de Mapei). Antes del vertido o del bombeo del mortero, eliminar todos los materiales degradados o en fase de desprendimiento, hasta obtener un soporte sano, compacto y exento de partes friables que pudieran comprometer la adherencia del mortero. Eventuales intervenciones precedentes de reparación que no se hayan adherido perfectamente, deben eliminarse. Proceder a la saturación con agua del soporte, con el fin de impedir que el substrato pueda sustraer agua del mortero, perjudicando sus características de prestación finales. Asegurarse de que la estructura haya absorbido toda el agua antes de proceder con el vertido del mortero. Rendimiento calculado con un espesor medio de 40 mm. Aplicación y preparación del soporte según se especifica en las fichas técnicas de los productos.

| Código | Ud | Descripción | Rendimiento | Precio | Importe |
|---|---|---|---|---|---|
| PIBM1810125 | kg | Mortero albañilería fluido, 25kg, Mape-Antique Colabile ref. 1810125 (material) | 73.200 | 0.82 | 60.02 |
| PIBM169720 | kg | Aditivo curador p/mortero cementoso y hormigón, 20kg, Mapecure SRA ref. 169720 (material) | 0.200 | 21.6 | 4.32 |
| OGEN003 | h | Oficial 1ª (mano de obra) | 0.350 | 18.43 | 6.45 |
| OGEN006 | h | Peón especialista (mano de obra) | 0.350 | 16.77 | 5.87 |
|  |  | Costes directos |  |  | 76.66 |

## Recursos

**PIBM1810125** kg Mortero albañilería fluido, 25kg, Mape-Antique Colabile ref. 1810125
Mortero de albañilería fluido, resistente a las sales, a base de cal hidráulica natural y Eco-Puzolana, para la rehabilitación y consolidación de muros de albañilería. Mape-Antique Colabile de Mapei, ref.1810125. CONSUMO: 1,83 kg/dm³ (de cavidad a rellenar). APLICACIÓN: mediante vertido o bombeo.

**PIBM169720** kg Aditivo curador p/mortero cementoso y hormigón, 20kg, Mapecure SRA ref. 169720
Aditivo curador para morteros cementosos y hormigones, capaz de reducir la retracción hidráulica y la formación de microfisuras. Mapecure SRA de Mapei ref.169720 CONSUMO: - mortero: 0,25% sobre el peso del mortero; - hormigón: 5-8 l/m3.
