# Revoque transpirable con Mape-Antique Intonaco NHL, Mape-Antique FC Grosso y acabado al silicato

- Propiedad del archivo: CONSTRUNARIO
- Formato: FIEBDC-3/2012
- Programa: Construnario Versión 3.51
- Fecha de los precios: 11/11/2021
- Divisa: EUR
- Código: mapei-spain- (07/03/2022)

**UIBMMINTNHLFCGSX** m2 Revoque transpirable con Mape-Antique Intonaco NHL, Mape-Antique FC Grosso y acabado al silicato
Realización de revoque de fondo transpirable sobre albañilería/mampostería existente: eliminación del revoco existente, limpieza con agua a presión del soporte, con la finalidad de eliminar el polvo, eflorescencias y eventuales sales solubles. Esta operación debe repetirse varias veces hasta obtener un soporte perfectamente limpio, sólido y compacto. Aplicación, sobre el soporte saturado con agua con la superficie seca, mediante aplicación a máquina o con paleta, de mortero premezclado en polvo para revoques de fondo transpirantes, libre de cemento, compuesto de cal hidráulica natural (NHL) y Eco-Puzolana, arenas naturales, aditivos especiales y microfibras, con bajísima emisión de sustancias orgánicas volátiles (EMICODE EC1 R Plus), clasificado GP-CS II (según EN 998-1), Mape-Antique Intonaco NHL de Mapei, en un espesor máximo de 30 mm por capa. A continuación, aplicación de mortero de enlucido, transpirable, de textura gruesa, resistente a las sales, a base de cal y Eco-Puzolana, Mape-Antique FC Grosso de Mapei, para el acabado grueso de revoques, en un espesor de máximo 3 mm por capa. Esperar al completo curado del revoque y del enlucido, y realización de acabado final con dos manos de pintura transpirable, según la norma DIN 18363, de protección y decoración a base de silicato, Silexcolor Pittura de Mapei, en colores B, previa aplicación de imprimador de fondo con silicatos, uniformador y de elevada transpirabilidad, según la norma DIN 18363, Silexcolor Primer de Mapei.

| Código | Ud | Descripción | Rendimiento | Precio | Importe |
|---|---|---|---|---|---|
| PIBM189925 | kg | Mortero base cal hidráulica natural y Eco-Puzolana, 25kg, Mape-Antique Intonaco NHL, ref. 189925 (material) | 43.500 | 0.53 | 23.06 |
| PIBM187425 | kg | Mortero enlucido transpirable text. gruesa, base cal y Eco-Puzolana, 25kg, Mape-Antique FC Grosso, ref. 187425 (material) | 4.200 | 1.02 | 4.28 |
| PIBMSILEXCOLORPI | kg | Pintura silicatos, elevada transpirabilidad y adherencia química, 20kg, colores B, Silexcolor Pittura (material) | 0.350 | 12.55 | 4.39 |
| PIBM51099510 | kg | Imprimación base de silicatos, ext. e int., 10kg, Silexcolor Primer ref. 51099510 (material) | 0.100 | 7.21 | 0.72 |
| OGEN003 | h | Oficial 1ª (mano de obra) | 0.500 | 18.43 | 9.22 |
| OGEN006 | h | Peón especialista (mano de obra) | 0.400 | 16.77 | 6.71 |
|  |  | Costes directos |  |  | 48.38 |

## Recursos

**PIBM189925** kg Mortero base cal hidráulica natural y Eco-Puzolana, 25kg, Mape-Antique Intonaco NHL, ref. 189925
Mortero a base de cal hidráulica natural y Eco-Puzolana para la realización de revoques de fondo transpirables, Mape-Antique Intonaco NHL de Mapei ref. 189925. CONSUMO: aprox. 14,5 kg/m² (por cm de espesor). APLICACIÓN: paleta o proyección con máquina de mezcla continua.

**PIBM187425** kg Mortero enlucido transpirable text. gruesa, base cal y Eco-Puzolana, 25kg, Mape-Antique FC Grosso, ref. 187425
Mortero de enlucido, transpirable, de textura gruesa, resistente a las sales, a base de cal y Eco-Puzolana, para el acabado grueso de revoques. Mape-Antique FC Grosso de Mapei, ref.187425 CONSUMO: aprox.1,4 kg/m² (por mm de espesor). APLICACIÓN: llana metálica plana.

**PIBMSILEXCOLORPI** kg Pintura silicatos, elevada transpirabilidad y adherencia química, 20kg, colores B, Silexcolor Pittura
Pintura a base de silicatos, con elevada transpirabilidad y adherencia química, exterior e interior, según norma DIN 18363, colores B, Silexcolor Pittura de Mapei CONSUMO: 0,35-0,45 kg/m² por dos manos. APLICACIÓN: brocha, rodillo o proyección.

**PIBM51099510** kg Imprimación base de silicatos, ext. e int., 10kg, Silexcolor Primer ref. 51099510
Imprimación a base de silicato, específico para uniformizar la absorción del soporte, de elevada transpirabilidad, según norma DIN 18363, Silexcolor Primer de Mapei ref.51099510. CONSUMO: 0,1-0,15 kg/m². APLICACIÓN: brocha, rodillo o pulverizador.
