# Mortero enlucido transpirable text. gruesa, base cal y Eco-Puzolana, 25kg, Mape-Antique FC Grosso, ref. 187425

- Propiedad del archivo: CONSTRUNARIO
- Formato: FIEBDC-3/2012
- Programa: Construnario Versión 3.51
- Fecha de los precios: 11/11/2021
- Divisa: EUR

**PIBM187425** kg Mortero enlucido transpirable text. gruesa, base cal y Eco-Puzolana, 25kg, Mape-Antique FC Grosso, ref. 187425
Precio: 1.02
Mortero de enlucido, transpirable, de textura gruesa, resistente a las sales, a base de cal y Eco-Puzolana, para el acabado grueso de revoques. Mape-Antique FC Grosso de Mapei, ref.187425 CONSUMO: aprox.1,4 kg/m˛ (por mm de espesor). APLICACIÓN: llana metálica plana.
