# Sistema Mape-Antique de saneamiento de muros afectados por humedad de remonte capilar

- Propiedad del archivo: CONSTRUNARIO
- Formato: FIEBDC-3/2012
- Programa: Construnario Versión 3.51
- Fecha de los precios: 11/11/2021
- Divisa: EUR
- Código: mapei-spain- (07/03/2022)

**UIBMMARINZAFMAMC** m2 Sistema Mape-Antique de saneamiento de muros afectados por humedad de remonte capilar
Realización de revoque deshumidificante sobre albañilería/mampostería existente: eliminación del revoco existente, al menos 50 cm por encima del nivel máximo de remonte de humedad y por una altura no inferior al doble de la sección del muro. En el caso en que la restauración afecte a toda la fachada del edificio, deberemos eliminar completamente el revoco existente. Limpieza con agua a presión del soporte, con la finalidad de eliminar el polvo, eflorescencias y eventuales sales solubles. Esta operación debe repetirse varias veces hasta obtener un soporte perfectamente limpio, sólido y compacto. Aplicación, sobre el soporte saturado con agua con la superficie seca, de una primera capa de mortero premezclado resistente a las sales exento de cemento a base de cal y Eco-Puzolana, arenas naturales, aditivos especiales y micro-fibras, con una adherencia al soporte igual o superior a 0,7 N/mm2 (según EN 1015-12), clasificado GP-CS IV (según EN 998-1), Mape-Antique Rinzaffo de Mapei en un espesor de 5 mm. Aplicación al cabo de algunas horas y antes del completo secado de Mape-Antique Rinzaffo, en un espesor de alrededor de 20 mm, de mortero premezclado deshumidificante exento de cemento a base de cal y Eco-Puzolana, arenas naturales, aditivos especiales y micro-fibras, con bajísima emisión de sustancias orgánicas volátiles (EMICODE EC1 R Plus), clasificado R-CS II (según EN 998-1), Mape-Antique MC de Mapei.

| Código | Ud | Descripción | Rendimiento | Precio | Importe |
|---|---|---|---|---|---|
| PIBM189120 | kg | Mortero transpirable resistente a sales, base cal y Eco-Puzolana, 20kg, Mape-Antique Rinzaffo, ref. 189120 (material) | 7.500 | 1.02 | 7.65 |
| PIBM185125 | kg | Mortero p/revoques deshumidificantes, base cal y Eco-Puzolana, 25kg, Mape-Antique MC, ref. 185125 (material) | 30.000 | 0.87 | 26.10 |
| OGEN003 | h | Oficial 1ª (mano de obra) | 0.400 | 18.43 | 7.37 |
| OGEN006 | h | Peón especialista (mano de obra) | 0.300 | 16.77 | 5.03 |
|  |  | Costes directos |  |  | 46.15 |

## Recursos

**PIBM189120** kg Mortero transpirable resistente a sales, base cal y Eco-Puzolana, 20kg, Mape-Antique Rinzaffo, ref. 189120
Mortero para enfoscar, transpirable, resistente a las sales, a base de cal y Eco-Puzolana, exento de cemento, para aplicar como primera capa en la realización de revoques deshumidificantes, transpirables y "estructurales", Mape-Antique Rinzaffo de Mapei ref.189120 CONSUMO: 7,5 kg/m² (por cada 5 mm de espesor). APLICACIÓN: paleta o por proyección con máquina de mezcla continua.

**PIBM185125** kg Mortero p/revoques deshumidificantes, base cal y Eco-Puzolana, 25kg, Mape-Antique MC, ref. 185125
Mortero para la realización de revoques deshumidificantes, macroporosos, resistente a las sales, a base de cal y Eco-Puzolana, Mape-Antique MC de Mapei ref.185125 COLOR: blanco. CONSUMO: 15 kg/m² (por cm de espesor). APLICACIÓN: con paleta.
