# Mortero transpirable resistente a sales, base cal y Eco-Puzolana, 20kg, Mape-Antique Rinzaffo, ref. 189120

- Propiedad del archivo: CONSTRUNARIO
- Formato: FIEBDC-3/2012
- Programa: Construnario Versión 3.51
- Fecha de los precios: 11/11/2021
- Divisa: EUR

**PIBM189120** kg Mortero transpirable resistente a sales, base cal y Eco-Puzolana, 20kg, Mape-Antique Rinzaffo, ref. 189120
Precio: 1.02
Mortero para enfoscar, transpirable, resistente a las sales, a base de cal y Eco-Puzolana, exento de cemento, para aplicar como primera capa en la realización de revoques deshumidificantes, transpirables y "estructurales", Mape-Antique Rinzaffo de Mapei ref.189120 CONSUMO: 7,5 kg/m² (por cada 5 mm de espesor). APLICACIÓN: paleta o por proyección con máquina de mezcla continua.
