# Revoque deshumidificante monoproducto para muros afectados por humedad de remonte capilar con Poromap Deumidificante

- Propiedad del archivo: CONSTRUNARIO
- Formato: FIEBDC-3/2012
- Programa: Construnario Versión 3.51
- Fecha de los precios: 11/11/2021
- Divisa: EUR
- Código: mapei-spain- (07/03/2022)

**UIBMPOROMAPDEUMI** m2 Revoque deshumidificante monoproducto para muros afectados por humedad de remonte capilar con Poromap Deumidificante
Realización de revoques deshumidificantes, por el interior y/o por el exterior, sobre muros existentes de piedra, ladrillos, tufo o mixtos, afectados, ya sea por humedad de remonte capilar como por eflorescencias salinas, mediante la aplicación manual o mecánica de mortero premezclado en polvo para realizar revoques deshumidificantes macroporosos, resistente a las sales, compuesto por aglomerantes hidráulicos especiales de reactividad puzolánica, arenas naturales y aditivos especiales, PoroMap Deumidificante de Mapei, clasificado como R-CS II según la norma EN 998-1 y con sello EMICODE EC1 Plus de bajísima emisión de COV, con una porosidad del mortero en estado fresco superior al 20% (según la norma EN 1015-7) y con una absorción de agua por capilaridad de 3 kg/m2 según la norma EN 1015-18. Aplicado en un espesor no inferior a 20 mm.

| Código | Ud | Descripción | Rendimiento | Precio | Importe |
|---|---|---|---|---|---|
| PIBM189220 | kg | Revoque deshumidificante resistente a las sales, 20 kg, Poromap Deumidificante, ref. 189220 (material) | 23.000 | 0.77 | 17.71 |
| OGEN003 | h | Oficial 1ª (mano de obra) | 0.300 | 18.43 | 5.53 |
| OGEN006 | h | Peón especialista (mano de obra) | 0.150 | 16.77 | 2.52 |
|  |  | Costes directos |  |  | 25.76 |

## Recursos

**PIBM189220** kg Revoque deshumidificante resistente a las sales, 20 kg, Poromap Deumidificante, ref. 189220
Revoque deshumidificante, resistente a las sales, para el saneamiento de albañilerías afectadas por humedad de remonte capilar. Poromap Deumidificante de Mapei, ref. 189220. CONSUMO: 11-12 kg/m² (por cm de espesor). APLICACIÓN: con paleta o por proyección con máquina de mezcla continua
