# Formación de barrera química contra la humedad de remonte capilar en muros existentes con Mapestop

- Propiedad del archivo: CONSTRUNARIO
- Formato: FIEBDC-3/2012
- Programa: Construnario Versión 3.51
- Fecha de los precios: 11/11/2021
- Divisa: EUR
- Código: mapei-spain- (07/03/2022)

**UIBMBQUIMAPESTOP** m Formación de barrera química contra la humedad de remonte capilar en muros existentes con Mapestop
Formación de barrera química en muros viejos o nuevos que presentan problemas de humedad de remonte capilar, mediante inyección de microemulsión libre de disolventes, compuesta de silanos y siloxanos, con unas dimensiones de partículas de 20 a 60 µm y una densidad de 0,98 g/cm3, para diluir en obra antes de su uso mezclando una parte del producto puro con 15- 19 partes de agua, Mapestop de Mapei. Practicar previamente agujeros, con una taladradora, ligeramente inclinados hacia abajo unos 5-10º, de diámetro 15-16 mm para el sistema de inyección a baja presión y de diámetro 12 mm en el caso de realizar la difusión de forma lenta con Mapestop Kit Diffusion de Mapei. La profundidad de los taladros debe ser igual a 2/3 del espesor del muro. Realizar estos taladros a una altura de 15-20 cm del pavimento o del nivel del terreno y a una distancia de 20-25 cm entre ellos. La inyección deberá efectuarse en cada uno de los taladros por gravedad, mediante impregnación a difusión lenta, utilizando Mapestop Kit Diffusion o, a baja presión (máx. 1 bar) con una bomba neumática de aire adecuada, hasta la completa saturación de la zona de intervención. Con el fin de definir el procedimiento correcto para la intervención (ver ficha técnica), antes de realizar la barrera química, es necesario verificar el tipo de muro. A sumar las unidades necesarias de Mapestop Kit Diffusion reutilizable según la intervención. (Rendimiento aproximado calculado para un muro de 40 cm de espesor). Aplicación y preparación del soporte según se especifica en ficha técnica de los productos.

| Código | Ud | Descripción | Rendimiento | Precio | Importe |
|---|---|---|---|---|---|
| PIBM7340001 | kg | Microemulsión silicónica concentrada, s/disolv., 1kg, Mapestop, ref. 7340001 (material) | 0.500 | 136.48 | 68.24 |
| PIBM7339801 | u | Kit realización, a difusión lenta, barrera química contra humedad remonte capilar 8 ud, Mapestop Kit Diffusion, ref. 7339801 (material) | 1.000 | 89.86 | 89.86 |
| OGEN003 | h | Oficial 1ª (mano de obra) | 1.250 | 18.43 | 23.04 |
| OGEN006 | h | Peón especialista (mano de obra) | 1.250 | 16.77 | 20.96 |
| MGEN013 | h | Taladradora mecánica (maquinaria) | 0.030 | 5.09 | 0.15 |
|  |  | Costes directos |  |  | 202.25 |

## Recursos

**PIBM7340001** kg Microemulsión silicónica concentrada, s/disolv., 1kg, Mapestop, ref. 7340001
Microemulsión silicónica concentrada, a base de silanos y siloxanos, para la realización de barreras químicas contra la humedad de remonte capilar. Bidón metálico de 1 kg, Mapestop de Mapei ref.7340001 Relación de dilución en agua 1:15-19. CONSUMO: indicativamente 8-9 kg/m de solución para una pared de 40 cm de espesor que corresponden a 0,4-0,6 kg/m de Mapestop. APLICACIÓN: inyección o por gravedad.

**PIBM7339801** u Kit realización
Kit para la realización, a difusión lenta, de barrera química contra la humedad de remonte capilar, Mapestop Kit Diffusion de Mapei ref.7339801 Contenido: 8 piezas de cada uno de los siguientes artículos: difusor en PE HD de 1,5 l; soporte de acero galvanizado; tubo de PVC de 100 cm, 0 7 mm exterior; inyector, Ø 12 mm; tubo perforado de 50 cm, Ø 12 mm exterior; tapón de cierre.
