# Revoque de fondo a base de cal aérea y aglomerantes hidráulicos Intomap R1

- Propiedad del archivo: CONSTRUNARIO
- Formato: FIEBDC-3/2012
- Programa: Construnario Versión 3.51
- Fecha de los precios: 11/11/2021
- Divisa: EUR
- Código: mapei-spain- (07/03/2022)

**UIBMINTOMAPR1PLN** m2 Revoque de fondo a base de cal aérea y aglomerantes hidráulicos Intomap R1
Ejecución de revoque de fondo manual o por proyección con máquina revocadora de mezcla continua, mediante aplicación de un mortero premezclado de color gris a base de cal aérea, aglomerantes hidráulicos, áridos calcáreos seleccionados y aditivos especiales en polvo Intomap R1 de Mapei, con un factor de resistencia al vapor (µ) inferior o igual a 12 según la norma EN 1015/19, en un espesor máximo por capa de 20 mm. Después de limpiar y lavar cuidadosamente el soporte antes de la ejecución del revoque, debe aplicarse sobre la albañilería mixta, fábrica de ladrillo antigua u hormigón armado, una primera capa del mismo revoque aditivado con el látex de polímeros sintéticos Planicrete de Mapei, diluido 1:2 con agua. Humedecer siempre el soporte el día anterior a la aplicación de Intomap R1. Rendimiento calculado para un espesor total de revoque de 15 mm. Aplicación y preparación del soporte según se especifica en ficha técnica de los productos.

| Código | Ud | Descripción | Rendimiento | Precio | Importe |
|---|---|---|---|---|---|
| PIBM263325 | kg | Mortero de revoque de fondo, a base de cal aérea y aglomerantes hidráulicos, gris, 25kg, Intomap R1 gris. ref. 263325 (material) | 20.250 | 0.36 | 7.29 |
| PIBM037125 | kg | Látex de resina sintética para morteros cementosos, 25kg, Planicrete ref. 037125 (material) | 0.100 | 6.83 | 0.68 |
| OGEN003 | h | Oficial 1ª (mano de obra) | 0.450 | 18.43 | 8.29 |
| OGEN006 | h | Peón especialista (mano de obra) | 0.200 | 16.77 | 3.35 |
|  |  | Costes directos |  |  | 19.61 |

## Recursos

**PIBM263325** kg Mortero de revoque de fondo, a base de cal aérea y aglomerantes hidráulicos, gris, 25kg, Intomap R1 gris. ref. 263325
Mortero para revoque de fondo, a base de cal aérea y aglomerantes hidráulicos, para exteriores e interiores, particularmente indicado para ser aplicado con máquina de revocar. Intomap R1, de Mapei ref.263325. (color gris) CONSUMO: 13,5 kg/m2 por cm de espesor. APLICACIÓN: máquina de revocar o llana.

**PIBM037125** kg Látex de resina sintética para morteros cementosos, 25kg, Planicrete ref. 037125
Látex de resina sintética para morteros cementosos, para mejorar la adherencia y las resistencias mecánicas. Planicrete de Mapei ref.037125
