# Revoque hidrófugo a base de cal aérea, aglomerantes hidráulicos y aditivos especiales Intomap R1 HF

- Propiedad del archivo: CONSTRUNARIO
- Formato: FIEBDC-3/2012
- Programa: Construnario Versión 3.51
- Fecha de los precios: 11/11/2021
- Divisa: EUR
- Código: mapei-spain- (07/03/2022)

**UIBMINTOMAPR1HFP** m2 Revoque hidrófugo a base de cal aérea, aglomerantes hidráulicos y aditivos especiales Intomap R1 HF
Ejecución de revoque hidrófugo por proyección, con máquina revocadora de mezcla continua, mediante aplicación de un mortero premezclado, de color gris, a base de cal aérea, aglomerantes hidráulicos, áridos calcáreos seleccionados y aditivos especiales en polvo, Intomap R1 HF de Mapei, con un factor de resistencia al vapor (µ) inferior o igual a 12 según la norma EN 1015/19, en un espesor máximo por capa de 20 mm. Después de limpiar y lavar cuidadosamente el soporte antes de la ejecución del revoque, debe aplicarse sobre la albañilería mixta, fábrica de ladrillo antigua u hormigón armado, una primera capa de agarre del mismo revoque aditivado con látex de polímeros sintéticos diluido 1:2 con agua, Planicrete de Mapei. Humedecer siempre el soporte el día anterior a la aplicación de Intomap R1 HF. Rendimiento calculado para un espesor total de revoque de 20 mm. Aplicación y preparación del soporte según se especifica en ficha técnica del producto.

| Código | Ud | Descripción | Rendimiento | Precio | Importe |
|---|---|---|---|---|---|
| PIBM3H00625 | kg | Mortero hidrofugado p/realiz. de enfosc., gris, 25kg, Intomap R1 HF, ref.3H00625 (material) | 27.000 | 0.38 | 10.26 |
| PIBM037125 | kg | Látex de resina sintética para morteros cementosos, 25kg, Planicrete ref. 037125 (material) | 0.100 | 6.83 | 0.68 |
| OGEN003 | h | Oficial 1ª (mano de obra) | 0.450 | 18.43 | 8.29 |
| OGEN006 | h | Peón especialista (mano de obra) | 0.200 | 16.77 | 3.35 |
|  |  | Costes directos |  |  | 22.58 |

## Recursos

**PIBM3H00625** kg Mortero hidrofugado p/realiz. de enfosc., gris, 25kg, Intomap R1 HF, ref.3H00625
Revoque hidrófugo a base de cal aérea, aglomerantes hidráulicos y aditivos especiales, para exteriores e interiores, particularmente indicado para ser aplicado con máquina de revocar, Intomap R1 HF de Mapei ref.3H00625. (color gris) CONSUMO: 13,5 kg/m2 por cm de espesor. APLICACIÓN: máquina de revocar o llana.

**PIBM037125** kg Látex de resina sintética para morteros cementosos, 25kg, Planicrete ref. 037125
Látex de resina sintética para morteros cementosos, para mejorar la adherencia y las resistencias mecánicas. Planicrete de Mapei ref.037125
