# Regularización superficial de superficies de hormigón con Monofinish

- Propiedad del archivo: CONSTRUNARIO
- Formato: FIEBDC-3/2012
- Programa: Construnario Versión 3.51
- Fecha de los precios: 11/11/2021
- Divisa: EUR
- Código: mapei-spain- (07/03/2022)

**UIBMMONOFINISHRE** m2 Regularización superficial de superficies de hormigón con Monofinish
Regularización superficial de todas las superficies de hormigón y de las zonas reconstruidas con morteros especiales (de la línea Mapegrout de Mapei), mediante aplicación a llana y acabado con fratás de esponja, de mortero cementoso monocomponente, compuesto por cementos especiales, áridos finos seleccionados y resinas sintéticas, Monofinish de Mapei, conforme a los requisitos mínimos de la norma EN 1504-3 para los morteros no estructurales de clase R2 y a los requisitos de la EN 1504-2 revestimiento (C), según los principios MC e IR, para la protección del hormigón, con una adherencia sobre hormigón (soporte tipo MC 0,40) igual o superior a 2 MPa (según la norma EN 1766), y con un módulo elástico a compresión de 12 GPa (después de 28 días, según norma 13412). El enlucido deberá realizarse, también, sobre las superficies no objeto de reconstrucción, para obtener una superficie homogénea, apta para recibir posteriores revestimientos de cerámica, pinturas o tratamientos anticorrosivos con resinas. Extender el mortero con una llana sobre la superficie adecuadamente preparada, con un espesor máximo por capa de 2-3 mm. Rendimiento calculado para un espesor de 2,5 mm. Aplicación y preparación del soporte según se especifica en ficha técnica de los productos.

| Código | Ud | Descripción | Rendimiento | Precio | Importe |
|---|---|---|---|---|---|
| PIBM136522 | kg | Mortero cementoso monocomp. p/enlucido, 22 kg, Monofinish, ref. 136522 (material) | 3.500 | 1.22 | 4.27 |
| OGEN003 | h | Oficial 1ª (mano de obra) | 0.400 | 18.43 | 7.37 |
| OGEN006 | h | Peón especialista (mano de obra) | 0.200 | 16.77 | 3.35 |
|  |  | Costes directos |  |  | 14.99 |

## Recursos

**PIBM136522** kg Mortero cementoso monocomp. p/enlucido, 22 kg, Monofinish, ref. 136522
Mortero cementoso monocomponente de fraguado normal para el enlucido del hormigón y revoques, Monofinish de Mapei ref.136522 CONSUMO: 1,4 kg/m² por mm de espesor. APLICACIÓN: llana lisa.
