# Enlucido de paredes y techos, en interiores y exteriores de 2 a 20 mm de espesor con Nivoplan

- Propiedad del archivo: CONSTRUNARIO
- Formato: FIEBDC-3/2012
- Programa: Construnario Versión 3.51
- Fecha de los precios: 11/11/2021
- Divisa: EUR
- Código: mapei-spain- (07/03/2022)

**UIBMNIVOPLANENLU** m2 Enlucido de paredes y techos, en interiores y exteriores de 2 a 20 mm de espesor con Nivoplan
Revoco y enlucido de superficies de hormigón, albañilería o regularización de revocos, en paredes y techos, interiores y exteriores, en capas de espesor variable de 2 a 20 mm, mediante la utilización del mortero cementoso compuesto de cemento, áridos seleccionados y resinas sintéticas especiales, Nivoplan de Mapei, clasificado como mortero GP de categoría CS IV según la norma EN 998-1, con una resistencia a compresión igual o superior a 12 MPa (según norma 1015-11). En todos los casos se recomienda aplicar una primera mano fina de Nivoplan, “a cero”, para asegurar un perfecto contacto con el soporte y luego, sin esperar, aplicar la capa necesaria para nivelar bien, con un espesor máximo de 2 cm en una sola mano. Nivoplan se aplica por proyección con máquina de revocar, con una llana lisa o con una regla niveladora en caso de grandes espesores, ejerciendo una cierta presión para que la mezcla se adhiera bien al soporte. Las características adherentes de Nivoplan pueden mejorarse aditivando el producto durante la fase de mezcla con agua, con Planicrete, en la proporción de 1 litro por saco (utilizado en sustitución parcial del agua de la mezcla); en este caso, el espesor de aplicación queda limitado a 10 mm por capa. La aditivación con Planicrete es necesaria en aplicaciones de bajo espesor sobre hormigón o en el caso de que los revocos deban ser revestidos con baldosas cerámicas o piedra natural. Rendimiento calculado para un espesor de 10 mm. Aplicación y preparación del soporte según se especifica en ficha técnica de los productos.

| Código | Ud | Descripción | Rendimiento | Precio | Importe |
|---|---|---|---|---|---|
| PIBM106125 | kg | Mortero p/nivelación paredes y techos, 25 kg, color gris, Nivoplan, ref. 106125 (material) | 14.000 | 0.61 | 8.54 |
| OGEN003 | h | Oficial 1ª (mano de obra) | 0.400 | 18.43 | 7.37 |
| OGEN006 | h | Peón especialista (mano de obra) | 0.200 | 16.77 | 3.35 |
|  |  | Costes directos |  |  | 19.26 |

## Recursos

**PIBM106125** kg Mortero p/nivelación paredes y techos, 25 kg, color gris, Nivoplan, ref. 106125
Mortero para la nivelación de paredes y techos, en espesores entre 2 y 20 mm; indicado en aplicaciones interiores y exteriores, 25 kg, color gris, Nivoplan de Mapei ref.106125 COLORES: gris y blanco. CONSUMO: 1,4 kg/m² por mm de espesor. APLICACIÓN: llana.
