# Enlucido hidrófugo de fratasado fino Planitop 210

- Propiedad del archivo: CONSTRUNARIO
- Formato: FIEBDC-3/2012
- Programa: Construnario Versión 3.51
- Fecha de los precios: 11/11/2021
- Divisa: EUR
- Código: mapei-spain- (07/03/2022)

**UIBMEPLANITOP210** m2 Enlucido hidrófugo de fratasado fino Planitop 210
Enlucido hidrófugo de fratasado fino, sobre elementos de hormigón, revoques cementosos y de mortero bastardo, viejas pinturas al cuarzo, revestimientos plásticos rayados, en interiores y exteriores, mediante la aplicación de mortero de enlucido cementoso, hidrófugo y monocomponente, de granulometría fina, color blanco, de endurecimiento normal, a base de aglomerantes especiales de alta resistencia, áridos seleccionados, aditivos especiales y polímeros sintéticos en polvo, Planitop 210 de Mapei, que cumple los requisitos de la norma EN 1504-9, los requisitos mínimos de la norma EN 1504-2 revestimiento (C) según los principios MC e IR y se clasifica como GP de categoría CS IV según la EN 998-1, y como Clase III (W < 0,1, baja permeabilidad) según la EN 1062-1. El producto deberá aplicarse sobre la superficie, debidamente preparada, con una llana metálica lisa y en un espesor máximo de 3 mm y, posteriormente, acabarse con la misma llana metálica o con fratás de esponja. Rendimiento calculado para un espesor de 3 mm. Aplicación y preparación del soporte según se especifica en ficha técnica de los productos.

| Código | Ud | Descripción | Rendimiento | Precio | Importe |
|---|---|---|---|---|---|
| PIBM222920 | kg | Enlucido cementoso, hidrófugo, textura fina, 20kg, Planitop 210, ref. 222920 (material) | 3.900 | 1.02 | 3.98 |
| OGEN003 | h | Oficial 1ª (mano de obra) | 0.400 | 18.43 | 7.37 |
| OGEN006 | h | Peón especialista (mano de obra) | 0.200 | 16.77 | 3.35 |
|  |  | Costes directos |  |  | 14.70 |

## Recursos

**PIBM222920** kg Enlucido cementoso, hidrófugo, textura fina, 20kg, Planitop 210, ref. 222920
Enlucido cementoso, hidrófugo, de textura fina, para hormigones y revestimientos plásticos. Planitop 210 de Mapei ref.222920. COLOR: blanco. CONSUMO: aprox. 1,3 kg/m² por mm de espesor. APLICACIÓN: llana metálica lisa.
