# Regularización de soportes, en espesor de 3 a 30 mm, con mortero cementoso fibrorreforzado de secado rápido Planitop Fast 330

- Propiedad del archivo: CONSTRUNARIO
- Formato: FIEBDC-3/2012
- Programa: Construnario Versión 3.51
- Fecha de los precios: 11/11/2021
- Divisa: EUR
- Código: mapei-spain- (07/03/2022)

**UIBMPLANITOPF330** m2 Regularización de soportes, en espesor de 3 a 30 mm, con mortero cementoso fibrorreforzado de secado rápido Planitop Fast 330
Regularización de soportes no planos, verticales u horizontales, en interiores y exteriores, mediante la aplicación de mortero cementoso fibrorreforzado nivelante y de secado rápido, a base de aglomerantes cementosos especiales, áridos seleccionados, resinas sintéticas y aditivos especiales, Planitop Fast 330 de Mapei, conforme a los requisitos mínimos de la norma EN 1504-2 revestimiento (C), según los principios MC e IR para la protección del hormigón, conforme a la EN 998-1 tipo GP, categoría CS IV y clasificado EC1 R (bajísimas emisiones de COV) por la GEV EMICODE. El soporte deberá estar limpio, sano, compacto y exento de partes incoherentes, y eventualmente tratado con la imprimación adecuada según el tipo de soporte. La aplicación se realizará mediante llana lisa o paleta con un espesor comprendido entre 3-30 mm en una sola mano. Rendimiento calculado para un espesor medio de 3 mm. Aplicación y preparación del soporte según se especifica en la ficha técnica de los productos.

| Código | Ud | Descripción | Rendimiento | Precio | Importe |
|---|---|---|---|---|---|
| PIBM223525 | kg | Mortero cementoso, fibrorreforzado, nivelador, fraguado rápido, gris, 25kg, Planitop Fast 330, ref. 223525 (material) | 4.350 | 1.12 | 4.87 |
| OGEN003 | h | Oficial 1ª (mano de obra) | 0.400 | 18.43 | 7.37 |
| OGEN006 | h | Peón especialista (mano de obra) | 0.200 | 16.77 | 3.35 |
|  |  | Costes directos |  |  | 15.59 |

## Recursos

**PIBM223525** kg Mortero cementoso, fibrorreforzado, nivelador, fraguado rápido, gris, 25kg, Planitop Fast 330, ref. 223525
Mortero cementoso, de fraguado rápido, fibrorreforzado para la regularización de los soportes verticales y horizontales en interiores y exteriores, en espesores de 3 a 30 mm. Color gris. Saco de 25 kg, Planitop Fast 330 de Mapei ref.223525 CONSUMO: aproximadamente 1,45 kg/m² por mm de espesor. APLICACIÓN: llana.
