# Enlucido cementoso hidrófugo con textura de fratasado fino sobre paneles de cartón yeso con Planitop 200

- Propiedad del archivo: CONSTRUNARIO
- Formato: FIEBDC-3/2012
- Programa: Construnario Versión 3.51
- Fecha de los precios: 11/11/2021
- Divisa: EUR
- Código: mapei-spain- (07/03/2022)

**UIBMPLANITP200PG** m2 Enlucido cementoso hidrófugo con textura de fratasado fino sobre paneles de cartón yeso con Planitop 200
Enlucido hidrófugo con textura de fratasado fino, sobre paneles de cartón yeso, mediante la aplicación con llana de mortero monocomponente de color gris o blanco, a base de ligantes especiales de alta resistencia, áridos seleccionados, aditivos especiales y polímeros sintéticos en polvo, Planitop 200 de Mapei, clasificado como GP de categoría CS IV según la norma EN 998-1, responde a los criterios definidos en la EN 1504-9 y a los requisitos mínimos requeridos por la EN 1504-2 revestimiento (C) según los principios MC y IR. Los paneles de cartón yeso, deberán ser tratados previamente con el imprimador a base de resinas sintéticas en dispersión acuosa, con bajísimo contenido de sustancias orgánicas volátiles (sello EMICODE EC1) Primer G de Mapei. El mortero deberá aplicarse en un espesor máximo de 3 mm y ser sucesivamente acabado con la misma llana metálica, o con el fratás de esponja. Rendimiento calculado para un espesor medio de 2mm. Aplicación y preparación del soporte según se especifica en ficha técnica de los productos.

| Código | Ud | Descripción | Rendimiento | Precio | Importe |
|---|---|---|---|---|---|
| PIBM020125 | kg | Imprimación de resina sintética en dispersión acuosa, 25kg, Primer G, ref. 020125 (material) | 0.150 | 6.63 | 0.99 |
| PIBM222425 | kg | Mortero cementoso hidrófugo textura de fratasado fino, blanco, saco 25kg, Planitop 200, ref. 222425 (material) | 2.600 | 2.04 | 5.30 |
| OGEN003 | h | Oficial 1ª (mano de obra) | 0.450 | 18.43 | 8.29 |
| OGEN006 | h | Peón especialista (mano de obra) | 0.450 | 16.77 | 7.55 |
|  |  | Costes directos |  |  | 22.13 |

## Recursos

**PIBM020125** kg Imprimación de resina sintética en dispersión acuosa, 25kg, Primer G, ref. 020125
Imprimación de resina sintética en dispersión acuosa, con baja emisión de sustancias orgánicas volátiles (VOC). Primer G de Mapei ref.020125 CONSUMO: 0,1-0,2 kg/m2 según utilización. APLICACIÓN: brocha, rodillo o proyección.

**PIBM222425** kg Mortero cementoso hidrófugo textura de fratasado fino, blanco, saco 25kg, Planitop 200, ref. 222425
Mortero cementoso, monocomponente, para el enlucido de superficies irregulares y acabados fratasados finos de paredes interiores y exteriores, Planitop 200 de Mapei, Color blanco, ref.222425 CONSUMO:1,3 kg/m² por mm de espesor. APLICACIÓN: llana metálica lisa
