# Recrecido adherido (e>10mm y e<40 mm) de fraguado y secado rápidos, con mortero premezclado listo al uso Mapecem Pronto

- Propiedad del archivo: CONSTRUNARIO
- Formato: FIEBDC-3/2012
- Programa: Construnario Versión 3.51
- Fecha de los precios: 11/11/2021
- Divisa: EUR
- Código: mapei-spain- (07/03/2022)

**UIBMMAPECEMPRTOA** m2 Recrecido adherido (e>10mm y e<40 mm) de fraguado y secado rápidos, con mortero premezclado listo al uso Mapecem Pronto
Ejecución de recrecidos adheridos, de 30 mm de espesor, con mortero premezclado listo para su uso, de fraguado y secado rápidos (24 horas), resistencia a compresión pasados 28 días superior a 62 N/mm2, y con retracción controlada, Mapecem Pronto de Mapei, clasificado como CT - C60 - F10 - A1fl conforme con la norma europea EN 13813, y con sello EMICODE EC1 R Plus (bajísima emisión de sustancias orgánicas volátiles). Incluida banda de panel rígido de poliestireno expandido para la preparación de las juntas perimetrales de dilatación. Tras haber realizado la limpieza del soporte, inmediatamente antes de la aplicación del recrecido de Mapecem Pronto, preparar una lechada de adherencia con el látex de resina sintética Planicrete de Mapei, según las proporciones citadas en ficha técnica y aplicarla en una capa uniforme con llana o cepillo. Con el fin de obtener una adherencia perfecta, extender el mortero de Mapecem Pronto sobre la lechada todavía fresca (fresco sobre fresco). Consumo: aprox. 20 kg/m² por cm de espesor, en función del grado de compactación. Aplicación y preparación del soporte según se especifica en ficha técnica de los productos.

| Código | Ud | Descripción | Rendimiento | Precio | Importe |
|---|---|---|---|---|---|
| PIBM037125 | kg | Látex de resina sintética para morteros cementosos, 25kg, Planicrete ref. 037125 (material) | 0.250 | 6.83 | 1.71 |
| PIBM118925 | kg | Mortero premezclado, fraguado y secado rápido, retracción controlada, Mapecem Pronto, ref. 118925 (material) | 60.000 | 0.66 | 39.60 |
| PGEN266 | m2 | Plancha EPS 25 kg/m3 e'=10 mm (material) | 0.110 | 1 | 0.11 |
| OGEN013 | h | Oficial 1ª albañil (mano de obra) | 0.100 | 18.43 | 1.84 |
| OGEN007 | h | Peón (mano de obra) | 0.180 | 16.29 | 2.93 |
|  |  | Costes directos |  |  | 46.19 |

## Recursos

**PIBM037125** kg Látex de resina sintética para morteros cementosos, 25kg, Planicrete ref. 037125
Látex de resina sintética para morteros cementosos, para mejorar la adherencia y las resistencias mecánicas. Planicrete de Mapei ref.037125

**PIBM118925** kg Mortero premezclado, fraguado y secado rápido, retracción controlada, Mapecem Pronto, ref. 118925
Mortero premezclado, listo al uso, para recrecidos de fraguado y secado rápido (24 horas) y retracción controlada, Mapecem Pronto de Mapei ref.118925 CONSUMO: aprox. 20 kg/m² por cada cm de espesor en función del grado de compactación. APLICACIÓN: mediante regleado y compactado.
