# Recrecido flotante (e>35mm y <60mm) de fraguado normal y secado rápido, con aglomerantes hidráulicos especiales Topcem

- Propiedad del archivo: CONSTRUNARIO
- Formato: FIEBDC-3/2012
- Programa: Construnario Versión 3.51
- Fecha de los precios: 11/11/2021
- Divisa: EUR
- Código: mapei-spain- (07/03/2022)

**UIBMTOPCEMFLOTNT** m2 Recrecido flotante (e>35mm y <60mm) de fraguado normal y secado rápido, con aglomerantes hidráulicos especiales Topcem
Recrecido del soporte de pavimentos, de 5-6 cm de espesor, con aglomerante hidráulico especial de fraguado normal y secado rápido (puesta en servicio en 4 días), retracción controlada, resistencia mecánica a compresión superior a 30 N/mm2 y superior a 6 N/mm2 a flexión (después de 28 días; según norma EN 13892), con sello GEV EMICODE EC1 R Plus de bajísima emisión de COV, Topcem de Mapei, mezclado con árido de granulometría 0-8 mm, a razón de 140-160 kg por cada saco de 20 Kg de Topcem. Incluida banda de panel rígido de poliestireno expandido de 10 mm de espesor para la preparación de las juntas perimetrales de dilatación. Para espesores superiores a 35 mm, el recrecido se deberá realizar sobre una barrera de vapor de polietileno o una membrana; sobre soportes compresibles, se precisa la colocación de una malla electrosoldada zincada, de diámetro no inferior a 2 mm y luz de 5x5 cm, para la distribución de las cargas (Barrera de vapor y malla no incluidos).La extensión de los recrecidos de Topcem se efectúa con la misma técnica que la de los recrecidos cementosos, preparando las maestras, extendiendo la mezcla, compactándola cuidadosamente y fratasándola para conseguir un mejor acabado superficial.

| Código | Ud | Descripción | Rendimiento | Precio | Importe |
|---|---|---|---|---|---|
| PIBM024620 | kg | Aglomerante hidráulico especial, fraguado normal, secado rápido, retracción controlada, 20 kg, Topcem, ref. 024620 (material) | 12.000 | 0.7 | 8.40 |
| PGEN266 | m2 | Plancha EPS 25 kg/m3 e'=10 mm (material) | 0.110 | 1 | 0.11 |
| PGEN007 | t | Arena de rio 0-6 mm (material) | 0.083 | 16.61 | 1.38 |
| OGEN013 | h | Oficial 1ª albañil (mano de obra) | 0.080 | 18.43 | 1.47 |
| OGEN007 | h | Peón (mano de obra) | 0.180 | 16.29 | 2.93 |
|  |  | Costes directos |  |  | 14.29 |

## Recursos

**PIBM024620** kg Aglomerante hidráulico especial, fraguado normal, secado rápido, retracción controlada, 20 kg, Topcem, ref. 024620
Aglomerante hidráulico especial, de fraguado normal y secado rápidos (4 días), para la confección de recrecidos de retracción controlada en soleras. Topcem de Mapei ref.24620 CONSUMO: 2-2,5 kg/m² por cm de espesor. APLICACIÓN: mediante regleado y compactado.
