# Recrecido adherido (e>10mm y <40 mm) de fraguado normal y secado rápido, con mortero premezclado listo al uso Topcem Pronto

- Propiedad del archivo: CONSTRUNARIO
- Formato: FIEBDC-3/2012
- Programa: Construnario Versión 3.51
- Fecha de los precios: 11/11/2021
- Divisa: EUR
- Código: mapei-spain- (07/03/2022)

**UIBMTOPCEMPRTOAD** m2 Recrecido adherido (e>10mm y <40 mm) de fraguado normal y secado rápido, con mortero premezclado listo al uso Topcem Pronto
Ejecución de recrecidos adheridos, de 30 mm de espesor, con mortero premezclado listo al uso, de fraguado normal, con una conductividad térmica de 2,008 W/mK según la norma EN 12664, retracción controlada y secado rápido (4 días), Topcem Pronto de Mapei, clasificado como CT - C30 - F6 - A1fl conforme con la norma europea EN 13813, y con sello EMICODE EC1 R Plus (bajísima emisión de sustancias orgánicas volátiles). Incluida banda de panel rígido de poliestireno expandido para la preparación de las juntas perimetrales de dilatación. Tras haber realizado la limpieza del soporte, inmediatamente antes de la aplicación del recrecido de Topcem Pronto, preparar una lechada de adherencia con el látex de resina sintética Planicrete de Mapei, según las proporciones citadas en ficha técnica y aplicarla en una capa uniforme con llana o cepillo. Con el fin de obtener una adherencia perfecta, extender el mortero de Topcem Pronto sobre la lechada todavía fresca (fresco sobre fresco). Consumo: aprox. 18-20 kg/m² por cm de espesor, en función del grado de compactación. Aplicación y preparación del soporte según se especifica en ficha técnica de los productos.

| Código | Ud | Descripción | Rendimiento | Precio | Importe |
|---|---|---|---|---|---|
| PIBM037125 | kg | Látex de resina sintética para morteros cementosos, 25kg, Planicrete ref. 037125 (material) | 0.250 | 6.83 | 1.71 |
| PIBM024325 | kg | Mortero premezclado, fraguado normal, secado rápido, retracción controlada, 25 kg, Topcem Pronto, ref. 024325 (material) | 57.000 | 0.35 | 19.95 |
| PGEN266 | m2 | Plancha EPS 25 kg/m3 e'=10 mm (material) | 0.110 | 1 | 0.11 |
| OGEN013 | h | Oficial 1ª albañil (mano de obra) | 0.100 | 18.43 | 1.84 |
| OGEN007 | h | Peón (mano de obra) | 0.180 | 16.29 | 2.93 |
|  |  | Costes directos |  |  | 26.54 |

## Recursos

**PIBM037125** kg Látex de resina sintética para morteros cementosos, 25kg, Planicrete ref. 037125
Látex de resina sintética para morteros cementosos, para mejorar la adherencia y las resistencias mecánicas. Planicrete de Mapei ref.037125

**PIBM024325** kg Mortero premezclado, fraguado normal, secado rápido, retracción controlada, 25 kg, Topcem Pronto, ref. 024325
Mortero premezclado listo para usar, de fraguado normal, con retracción controlada, para la realización de soleras de secado rápido (4 días). Topcem Pronto de Mapei ref.024325 CONSUMO: 18-20 kg/m² por cm de espesor, en función del grado de compactación. APLICACIÓN: mediante regleado y compactado.
