# Recrecido flotante (e>35mm y <60mm) de fraguado normal y secado rápido, con mortero premezclado listo al uso Topcem Pronto

- Propiedad del archivo: CONSTRUNARIO
- Formato: FIEBDC-3/2012
- Programa: Construnario Versión 3.51
- Fecha de los precios: 11/11/2021
- Divisa: EUR
- Código: mapei-spain- (07/03/2022)

**UIBMTOPCEMPRONTD** m2 Recrecido flotante (e>35mm y <60mm) de fraguado normal y secado rápido, con mortero premezclado listo al uso Topcem Pronto
Ejecución de recrecidos flotantes, de 50 mm de espesor, con mortero premezclado listo al uso, de fraguado normal, con una conductividad térmica de 2,008 W/mK según la norma EN 12664, retracción controlada y secado rápido (4 días), Topcem Pronto de Mapei, clasificado como CT - C30 - F6 - A1fl conforme con la norma europea EN 13813, y con sello EMICODE EC1 R Plus (bajísima emisión de sustancias orgánicas volátiles). Incluida banda de panel rígido de poliestireno expandido para la preparación de las juntas perimetrales de dilatación. Para espesores superiores a 35/40 mm, el recrecido se deberá realizar sobre una barrera de vapor de polietileno o una membrana; Las partes de recrecido de Topcem Pronto, atravesadas por canalizaciones, deberán reforzarse mediante la colocación de una armadura metálica ligera (ej.: malla hexagonal). (Barrera de vapor y malla no incluidos). Consumo: 18-20 kg/m² por cm de espesor, en función del grado de compactación. Aplicación y preparación del soporte según se especifica en ficha técnica de los productos.

| Código | Ud | Descripción | Rendimiento | Precio | Importe |
|---|---|---|---|---|---|
| PIBM024325 | kg | Mortero premezclado, fraguado normal, secado rápido, retracción controlada, 25 kg, Topcem Pronto, ref. 024325 (material) | 90.000 | 0.35 | 31.50 |
| PGEN266 | m2 | Plancha EPS 25 kg/m3 e'=10 mm (material) | 0.110 | 1 | 0.11 |
| OGEN013 | h | Oficial 1ª albañil (mano de obra) | 0.080 | 18.43 | 1.47 |
| OGEN007 | h | Peón (mano de obra) | 0.180 | 16.29 | 2.93 |
|  |  | Costes directos |  |  | 36.01 |

## Recursos

**PIBM024325** kg Mortero premezclado, fraguado normal, secado rápido, retracción controlada, 25 kg, Topcem Pronto, ref. 024325
Mortero premezclado listo para usar, de fraguado normal, con retracción controlada, para la realización de soleras de secado rápido (4 días). Topcem Pronto de Mapei ref.024325 CONSUMO: 18-20 kg/m² por cm de espesor, en función del grado de compactación. APLICACIÓN: mediante regleado y compactado.
