# Recrecido para la colocación de pavimentos de piedra, sometidos a una exposición clase XF3-XF4, con mortero Mapestone TFB 60

- Propiedad del archivo: CONSTRUNARIO
- Formato: FIEBDC-3/2012
- Programa: Construnario Versión 3.51
- Fecha de los precios: 11/11/2021
- Divisa: EUR
- Código: mapei-spain- (07/03/2022)

**UIBMMPSTONETFB60** m2 Recrecido para la colocación de pavimentos de piedra, sometidos a una exposición clase XF3-XF4, con mortero Mapestone TFB 60
Formación de recrecidos para la colocación de pavimentos arquitectónicos de piedra, sometidos a una exposición de la clase XF3-XF4, con alta resistencia a compresión, resistente a las sales de deshielo y a los ciclos hielo-deshielo, mediante mortero premezclado a base de aglomerantes especiales y áridos seleccionados en curva granulométrica (diámetro máx. 2,5 mm), Mapestone TFB 60 de Mapei, de conformidad con la normativa UNE EN 206-1: 2006, con una resistencia mecánica C 50/60. Para garantizar la durabilidad de la obra, el soporte que recibirá el pavimento deberá estar adecuadamente diseñado y ejecutado (p. ej. solera de hormigón con malla electrosoldada) de tal modo que resista las solicitaciones y cargas a que se verá sometido. Esparcir arena sobre el soporte (p. ej. solera de hormigón con malla electrosoldada) o utilizar un geotextil "tejido-no-tejido" para desolidarizar el pavimento del soporte, colocar las juntas de dilatación, si se hubieran previsto y extender el lecho de mortero de Mapestone TFB 60. Rendimiento calculado para un espesor de 6 cm. Aplicación y preparación del soporte según se especifica en ficha técnica de los productos.

| Código | Ud | Descripción | Rendimiento | Precio | Importe |
|---|---|---|---|---|---|
| PIBM024525 | kg | Mortero premezclado para pavimentos arquitectónicos en piedra,25 k, Mapestone TFB 60 de Mapei ref.024525 (material) | 120.000 | 0.43 | 51.60 |
| OGEN013 | h | Oficial 1ª albañil (mano de obra) | 0.080 | 18.43 | 1.47 |
| OGEN007 | h | Peón (mano de obra) | 0.180 | 16.29 | 2.93 |
|  |  | Costes directos |  |  | 56.00 |

## Recursos

**PIBM024525** kg Mortero premezclado para pavimentos arquitectónicos en piedra,25 k, Mapestone TFB 60 de Mapei ref.024525
Mortero premezclado para la colocación de pavimentos arquitectónicos en piedra, de excepcionales características fisico-químicas, ideal para ambientes cíclicamente secos y mojados descritos en la clase de exposición XF4, con alta resistencia a la compresión, a las sales de deshielo, a los ciclos de hielo-deshielo y al agua de mar. Mapestone TFB 60 de Mapei ref.024525
