# Nivelación de recrecido cementoso con mortero autonivelante de endurecimiento ultrarrápido (e>3mm y e<40mm) Ultraplan Maxi

- Propiedad del archivo: CONSTRUNARIO
- Formato: FIEBDC-3/2012
- Programa: Construnario Versión 3.51
- Fecha de los precios: 11/11/2021
- Divisa: EUR
- Código: mapei-spain- (07/03/2022)

**UIBMULTRAPLNMXPG** m2 Nivelación de recrecido cementoso con mortero autonivelante de endurecimiento ultrarrápido (e>3mm y e<40mm) Ultraplan Maxi
Nivelación y alisado de soportes cementosos interiores, en espesores de 3 a 40 mm, haciéndolos idóneos para la colocación de cualquier tipo de pavimento, en locales donde se requiera una elevada resistencia a las cargas y al tráfico, mediante enlucido autonivelante de endurecimiento ultrarrápido (tiempo del fraguado: 50-70 min y transitabilidad: 3 h) Ultraplan Maxi de Mapei, clasificado como CT C35-F7-A2fl-s1 conforme a la norma EN 13813, y con muy baja emisión de compuestos orgánicos volátiles (sello EMICODE EC1 R Plus), especialmente apropiado para soportar el tráfico de sillas de ruedas o para pavimentos con calefacción radiante. Los soportes deberán estar secos, sólidos, exentos de polvo, sanos, compactos y deberán ser previamente tratados con la imprimación a base de resinas sintéticas en dispersión acuosa, con bajísimo contenido de sustancias orgánicas volátiles (sello EMICODE EC1 Plus) Primer G de Mapei. (Rendimientos calculados para nivelado de 4 mm de espesor medio) Aplicación y preparación del soporte según se especifica en las fichas técnicas de los productos.

| Código | Ud | Descripción | Rendimiento | Precio | Importe |
|---|---|---|---|---|---|
| PIBM020125 | kg | Imprimación de resina sintética en dispersión acuosa, 25kg, Primer G, ref. 020125 (material) | 0.030 | 6.63 | 0.20 |
| PIBM149125 | kg | Mortero autonivelante, endur. ultrarrápido, e'=3-40mm, 25 kg, Ultraplan Maxi, ref. 149125 (material) | 6.800 | 1.33 | 9.04 |
| OGEN003 | h | Oficial 1ª (mano de obra) | 0.100 | 18.43 | 1.84 |
| OGEN007 | h | Peón (mano de obra) | 0.100 | 16.29 | 1.63 |
|  |  | Costes directos |  |  | 12.71 |

## Recursos

**PIBM020125** kg Imprimación de resina sintética en dispersión acuosa, 25kg, Primer G, ref. 020125
Imprimación de resina sintética en dispersión acuosa, con baja emisión de sustancias orgánicas volátiles (VOC). Primer G de Mapei ref.020125 CONSUMO: 0,1-0,2 kg/m2 según utilización. APLICACIÓN: brocha, rodillo o proyección.

**PIBM149125** kg Mortero autonivelante, endur. ultrarrápido, e'=3-40mm, 25 kg, Ultraplan Maxi, ref. 149125
Mortero autonivelante de endurecimiento ultrarrápido, para espesores de 3 a 40 mm, Ultraplan Maxi de Mapei ref. 149125. CONSUMO: 1,7 kg/ m² por cada mm de espesor. APLICACIÓN: llana metálica de grandes dimensiones, rastrillo o bomba.
