# Nivelación de recrecido cementoso con adhesivo cementoso de altas prestaciones (clase C2F) de fraguado rápido Adesilex P4

- Propiedad del archivo: CONSTRUNARIO
- Formato: FIEBDC-3/2012
- Programa: Construnario Versión 3.51
- Fecha de los precios: 11/11/2021
- Divisa: EUR
- Código: mapei-spain- (07/03/2022)

**UIBMADESILXP4CEM** m2 Nivelación de recrecido cementoso con adhesivo cementoso de altas prestaciones (clase C2F) de fraguado rápido Adesilex P4
Nivelación y regularización de soportes interiores de hormigón y morteros cementosos, mediante adhesivo cementoso de altas prestaciones, compuesto por cemento, arena de granulometría seleccionada, que contiene una gran cantidad de resinas sintéticas y aditivos especiales, autobañante y de fraguado rápido (tiempo de fraguado inicial de 100 min y final de 150 min, a 23ªC y 50% de HR), Adesilex P4 de Mapei, clasificado como C2F conforme a la norma EN 12004, y con muy baja emisión de compuestos orgánicos volátiles (sello EMICODE EC1 R Plus). Los soportes deberán ser planos, sólidos, consistentes y exentos de partes friables, grasas, aceite, barniz, cera, etc. y suficientemente secos. Aplicar la pasta con llana metálica larga; en caso de necesidad se puede proceder a la aplicación de capas sucesivas tan pronto como la precedente sea transitable. (Rendimientos calculados para nivelado de 3 mm de espesor medio) Aplicación y preparación del soporte según se especifica en las fichas técnicas de los productos.

| Código | Ud | Descripción | Rendimiento | Precio | Importe |
|---|---|---|---|---|---|
| PIBM218225 | kg | Adhesivo y nivelador cementoso, 25 kg, Adesilex P4 de Mapei ref. 218225 (material) | 4.200 | 1.23 | 5.17 |
| OGEN003 | h | Oficial 1ª (mano de obra) | 0.100 | 18.43 | 1.84 |
| OGEN007 | h | Peón (mano de obra) | 0.050 | 16.29 | 0.81 |
|  |  | Costes directos |  |  | 7.82 |

## Recursos

**PIBM218225** kg Adhesivo y nivelador cementoso, 25 kg, Adesilex P4 de Mapei ref. 218225
Adhesivo autobañante gris de base cementosa y altas prestaciones, para la colocación de baldosas cerámicas y materiales pétreos (espesor del adhesivo de 3 a 20 mm), válido como nivelador tanto en interiores como exteriores, Adesilex P4 de Mapei ref. 218225. CONSUMO: 3-10 kg/m2 como adhesivo; 1,4 kg/m2 por mm de espesor como enlucido. APLICACIÓN: llana
