# Nivelación de recrecido de anhidrita con mortero autonivelante de secado ultrarrápido (e>1mm y e<10mm) Ultraplan Fast Track

- Propiedad del archivo: CONSTRUNARIO
- Formato: FIEBDC-3/2012
- Programa: Construnario Versión 3.51
- Fecha de los precios: 11/11/2021
- Divisa: EUR
- Código: mapei-spain- (07/03/2022)

**UIBMULTRPLNFTAPG** m2 Nivelación de recrecido de anhidrita con mortero autonivelante de secado ultrarrápido (e>1mm y e<10mm) Ultraplan Fast Track
Nivelación y alisado de soportes de anhidrita, en espesores de 1 a 10 mm, haciéndolos idóneos para recibir en muy poco tiempo (2 horas) cualquier tipo de pavimentos, incluyendo resilientes, textiles y madera, particularmente indicado en locales donde se requiere una alta resistencia a la carga estática y dinámica incluso intensas, mediante enlucido autonivelante de endurecimiento ultrarrápido (transitabilidad: 1 h) Ultraplan Fast Track de Mapei, clasificado como CT C50-F7-A2fl-s1 conforme a la norma EN 13813, y con muy baja emisión de compuestos orgánicos volátiles (sello EMICODE EC1 Plus). Los soportes deberán estar secos, sólidos, exentos de polvo, sanos, compactos y deberán ser previamente tratados con la imprimación a base de resinas sintéticas en dispersión acuosa, con bajísimo contenido de sustancias orgánicas volátiles (sello EMICODE EC1 Plus) Primer G de Mapei. (Rendimientos calculados para nivelado de 2-3 mm de espesor medio) Aplicación y preparación del soporte según se especifica en las fichas técnicas de los productos.

| Código | Ud | Descripción | Rendimiento | Precio | Importe |
|---|---|---|---|---|---|
| PIBM020125 | kg | Imprimación de resina sintética en dispersión acuosa, 25kg, Primer G, ref. 020125 (material) | 0.050 | 6.63 | 0.33 |
| PIBM0124223 | kg | Mortero autonivelante, secado ultrarrápido, e'=1-10mm, 23 kg, Ultraplan Fast Track, ref. 0124223 (material) | 4.000 | 1.84 | 7.36 |
| OGEN003 | h | Oficial 1ª (mano de obra) | 0.100 | 18.43 | 1.84 |
| OGEN007 | h | Peón (mano de obra) | 0.100 | 16.29 | 1.63 |
|  |  | Costes directos |  |  | 11.16 |

## Recursos

**PIBM020125** kg Imprimación de resina sintética en dispersión acuosa, 25kg, Primer G, ref. 020125
Imprimación de resina sintética en dispersión acuosa, con baja emisión de sustancias orgánicas volátiles (VOC). Primer G de Mapei ref.020125 CONSUMO: 0,1-0,2 kg/m2 según utilización. APLICACIÓN: brocha, rodillo o proyección.

**PIBM0124223** kg Mortero autonivelante, secado ultrarrápido, e'=1-10mm, 23 kg, Ultraplan Fast Track, ref. 0124223
Mortero autonivelante de secado ultrarrápido para espesor de 1 a 10 mm, ideal para las instalaciones donde se requiere la puesta en uso de los pavimentos en un tiempo muy rápido, Ultraplan Fast Track de Mapei ref. 0124223. CONSUMO: 1,6 kg/m² por mm de espesor. APLICACIÓN: llana o rastra de goma.
