# Nivelación de pavimentos preexistentes con mortero autonivelante de secado ultrarrápido (e>1mm y e<10mm) Ultraplan Fast Track

- Propiedad del archivo: CONSTRUNARIO
- Formato: FIEBDC-3/2012
- Programa: Construnario Versión 3.51
- Fecha de los precios: 11/11/2021
- Divisa: EUR
- Código: mapei-spain- (07/03/2022)

**UIBMULTRAPLNFTCE** m2 Nivelación de pavimentos preexistentes con mortero autonivelante de secado ultrarrápido (e>1mm y e<10mm) Ultraplan Fast Track
Nivelación y regularización de soportes interiores de pavimentos pre-existentes de cerámica, mármol y materiales pétreos, en espesores de 1 a 10 mm, haciéndolos idóneos para recibir en muy poco tiempo (2 horas) cualquier tipo de pavimentos, incluyendo resilientes, textiles y madera, particularmente indicado en locales donde se requiere una alta resistencia a la carga estática y dinámica incluso intensas, mediante enlucido autonivelante de endurecimiento ultrarrápido (transitabilidad: 1 h) Ultraplan Fast Track de Mapei, clasificado como CT C50-F7-A2fl-s1 conforme a la norma EN 13813, y con muy baja emisión de compuestos orgánicos volátiles (sello EMICODE EC1 Plus). Previamente, sobre soporte preparado adecuadamente y lavado con los oportunos detergentes y eventual abrasión mecánica, aplicar con rodillo, brocha o por proyección, el imprimador promotor de adherencia universal, a base de resinas acrílicas en dispersión acuosa e inertes silíceos, con muy baja emisión de compuestos orgánicos volátiles (sello EMICODE EC1 Plus) Eco Prim Grip de Mapei. (Rendimientos calculados para nivelado de 2-3 mm de espesor medio) Aplicación y preparación del soporte según se especifica en las fichas técnicas de los productos.

| Código | Ud | Descripción | Rendimiento | Precio | Importe |
|---|---|---|---|---|---|
| PIBM1560010 | kg | Imprimador promotor de adherencia universal, gris, 10kg, Eco Prim Grip, ref. 1560010 (material) | 0.250 | 7.14 | 1.79 |
| PIBM0124223 | kg | Mortero autonivelante, secado ultrarrápido, e'=1-10mm, 23 kg, Ultraplan Fast Track, ref. 0124223 (material) | 4.000 | 1.84 | 7.36 |
| OGEN003 | h | Oficial 1ª (mano de obra) | 0.150 | 18.43 | 2.76 |
| OGEN007 | h | Peón (mano de obra) | 0.150 | 16.29 | 2.44 |
|  |  | Costes directos |  |  | 14.35 |

## Recursos

**PIBM1560010** kg Imprimador promotor de adherencia universal, gris, 10kg, Eco Prim Grip, ref. 1560010
Imprimador promotor de adherencia universal, listo al uso, a base de resinas sintéticas en dispersión acuosa e inertes silíceos, con baja emisión de sustancias orgánicas volátiles (VOC), Eco Prim Grip de Mapei ref. 1560010. CONSUMO: 0,20-0,30 kg/m². APLICACIÓN: rodillo o brocha.

**PIBM0124223** kg Mortero autonivelante, secado ultrarrápido, e'=1-10mm, 23 kg, Ultraplan Fast Track, ref. 0124223
Mortero autonivelante de secado ultrarrápido para espesor de 1 a 10 mm, ideal para las instalaciones donde se requiere la puesta en uso de los pavimentos en un tiempo muy rápido, Ultraplan Fast Track de Mapei ref. 0124223. CONSUMO: 1,6 kg/m² por mm de espesor. APLICACIÓN: llana o rastra de goma.
