# Instalación de revestimientos de PVC, con adhesivo acrílico en dispersión acuosa, con tiempo abierto largo, Ultrabond Eco 375

- Propiedad del archivo: CONSTRUNARIO
- Formato: FIEBDC-3/2012
- Programa: Construnario Versión 3.51
- Fecha de los precios: 11/11/2021
- Divisa: EUR
- Código: mapei-spain- (07/03/2022)

**UIBMULTBNDECO375** m2 Instalación de revestimientos de PVC, con adhesivo acrílico en dispersión acuosa, con tiempo abierto largo, Ultrabond Eco 375
Instalación de pavimentos y revestimientos de PVC, sobre soportes interiores uniformemente planos, secos, mecánicamente resistentes y debidamente preparados, mediante el uso de adhesivo acrílico en dispersión acuosa, Ultrabond Eco 375 de Mapei, libre de disolventes, no inflamable, certificado EMICODE EC 1 Plus, con bajísimas emisiones de COV, adecuado para el paso de sillas de ruedas de conformidad con la norma EN 12529, presentado como una pasta de color beige claro lista al uso, con tiempo abierto prolongado de 40-50 minutos, puesta en servicio en 24-48 horas y transitabilidad en 3-5 horas. Consumo aproximado de 0,25-0,35 kg/m² (El consumo varía en relación con la uniformidad de la base o del dorso del revestimiento, así como de la espátula utilizada) Aplicación y preparación del soporte según se especifica en las ficha técnica de los productos.

| Código | Ud | Descripción | Rendimiento | Precio | Importe |
|---|---|---|---|---|---|
| PIBM1943216 | kg | Adhesivo en dispersión acuosa, agarre inicial fuerte, 16kg, Ultrabond Eco 375, ref. 1943216 (material) | 0.300 | 5.95 | 1.79 |
| OGEN003 | h | Oficial 1ª (mano de obra) | 0.130 | 18.43 | 2.40 |
| OGEN007 | h | Peón (mano de obra) | 0.130 | 16.29 | 2.12 |
|  |  | Costes directos |  |  | 6.31 |

## Recursos

**PIBM1943216** kg Adhesivo en dispersión acuosa, agarre inicial fuerte, 16kg, Ultrabond Eco 375, ref. 1943216
Adhesivo en dispersión acuosa, de agarre inicial fuerte y rápido, con tiempo abierto prolongado y muy baja emisión de sustancias orgánicas volátiles (VOC), para pavimentos vinílicos. Ultrabond Eco 375 de Mapei ref.1943216 CONSUMO: 0,25-0,35 kg/m². APLICACIÓN: llana nº 1, TKB A2 o B1.
